# MS_IMO_01~Herrichtung ehem. FA MS Innen
Angebotsaufforderung (GAEB 90, DA83)
Währung: EUR
Auftraggeber: Bau- und Liegenschaftsbetrieb NRW

## Zusätzlicher Text
Allgemeine Vorbemerkungen

Baumassnahme:

Herrichtung ehem. FA MS Innen 2. Bauabschnitt

Bauherr:

BLB NRW NL Münster
Hohenzollernring 80,
D 48145 Münster

Fragen zur Ausschreibung sind schriftlich über die Vergabeplattform an
den BLB NRW NL Münster zu richten.

A. Allgemeine Baubeschreibung:

Das ehemalige Finanzamt Münster-Innenstadt an der Münzstraße 10 soll
für die Nutzung durch die UNI MS als Verwaltungsgebäude hergerichtet
werden.

Das Erdgeschoss sowie das erste Obergeschoss wurden bereits im Rahmen
eines ersten Bauabschnitts instandgesetzt und sind gegenwärtig in
Nutzung.

Im Rahmen des aktuellen Bauabschnitts erfolgt eine energetische
Sanierung des Daches, eine Umgestaltung des Dachgeschosses und des 2.
Obergeschosses (Sanierung des Innenraums und die Erneuerung der
Fenster) sowie der Einbau eines Aufzugs und eine Aufstockung des
östlichen Treppenhauses.
Des Weiteren wird der Anbau eines Fluchttreppenhauses an der
Westfassade und ein barrierefreier Zugang über eine Rampe ins
Kellergeschoss realisiert. Der Weg durch den Keller wird bis zum Aufzug
im Haupttreppenhaus ebenfalls umgebaut.
Im Erdgeschoss und 1. Obergeschoss sind nur noch Maßnahmen am neuen
Aufzug im Haupttreppenhaus sowie am Zugang zum neuen Fluchttreppenhaus
erforderlich.

B. Art und Lage der baulichen Nutzung:

Das 1929 als Ziegelbau mit Klinkerfassade errichtete Gebäude besteht
aus einem abgewinkelten, 3-geschossigen, vollunterkellerten Baukörper
mit ausgebautem Dachgeschoss. Das Gebäude erstreckt sich auf einer
Länge von ca. 65m x 25m.

Die Geschosshöhe im Erdgeschoss beträgt im westlichen Gebäudeteil
3,65m, im östlichen 3,16m. Das erste Obergeschoss weist eine Höhe von
3,12m auf, Obergeschoss 2 und das Dachgeschoss ca. 3,20m.

Die Wände in den Geschossen KG, OG 2 und Dachgeschoss sind überwiegend
in verputzter Massivbauweise errichtet worden.
Anpassungen der Raumgeometrie aus dem 1. Bauabschnitt sind teilweise
als Gipskarton-Ständerwände ausgeführt.
Die Kellergeschossdecke ist eine Stahlbetondecke mit einer Stärke von
ca. 22cm.
Die Decken im OG 1 und 2 sind als verputzte Rippendecken ausgebildet.
Die Decken über Dachgeschoss (Kehlbalkenlage und Dachschrägen) sind mit

verputzten Holzwolle-Leichtbauplatten verkleidet.

Das Dach ist als Holz-Walmdach konstruiert. Der Spitzboden ist nicht
ausgebaut.

Das Gebäude verfügt über mehrere Eingänge.
Der nicht ebenerdige Haupteingang befindet sich an der Münzstraße.
Das Gebäude hat außerdem einen Zugang an der Westseite und einen auf
der Hofseite, welcher aufgrund der topografischen Verhältnisse 1,03m
unterhalb des EG auf einem Zwischenpodest des zentralen Treppenhauses
mündet.
Ein weiterer Zugang befindet sich an der Nordseite und führt direkt zur
Promenade; zudem besteht ein Kellergeschoss-Zugang im Osten, der über
eine Rampe (>6 % Gefälle) mit dem Parkplatz verbunden ist.

Im Norden befindet sich ein Innenhof mit Nebengebäuden, die als
Fahrrad- und Abstellräume genutzt werden. Der Innenhof hat zwei Zugänge
zu den Treppenhäusern sowie einen Kellerzugang, die auch als Fluchtwege
dienen, und ist durch massive Mauern sowie ein Tor an der Westseite
eingefriedet.

Das Grundstück wird im Süden von der Münzstraße und im Westen von einem
Fußweg zur Promenade begrenzt. Auf der Westseite befindet sich das
denkmalgeschützte Gebäude Münzstraße 9. Im Norden grenzt die Promenade
an, im Osten ein städtischer Fußweg sowie ein Parkplatz.

C. Arbeiten anderer Unternehmer auf der Baustelle:
Folgende Maßnahmen finden teilweise parallel bzw. bauabschnittsweise im
Gebäude sowie im Außenbereich statt:

- Anpassung der Raumgeometrie
- Austausch Heizkörper
- Erneuerung der sanitären Einrichtungsgegenstände
- Elektroarbeiten
- Lüftungsanlagenbau
- Bodenbelagsarbeiten
- Erneuerung der Tapeten/Anstriche an Wänden und Decken
- Erneuerung/Ertüchtigung der Fenster
- Erneuerung/Ertüchtigung der Innen-/Türen
- Anbau eines Fluchttreppenhauses auf der Westseite / Außenbereich
- Anbau eines barrierefreien Zugangs (Rampenanlage) auf der Ostseite /
Außenbereich
- Einbau einer Aufzugsanlage im Haupttreppenhaus
- energetische Dachsanierung

Planunterlagen
Zusätzlich zum Leistungsverzeichnis werden dem Bieter Planunterlagen
zur Verfügung gestellt, die in der Kalkulation zu berücksichtigen sind.
Aus diesen Planunterlagen ist die grobe Anordnung der Materialien auf
der Baustelle zu entnehmen. Zudem werden teilweise Detailpläne zur
Verfügung gestellt, um einzelne Positionen aus dem Leistungsverzeichnis
näher zu beschreiben.
Die Planungsgrundlagen haben den Stand der Ausführungsplanung in
unterschiedlichen Maßstäben, inkl. Gutachten und ergänzenden
Unterlagen. Der AN erhält die zur Ausführung freigegebene Planung über
den Planversand der Projektplattform CDE Construction.
Der AG arbeitet mit der Projektplattform CDE Construction. Der AN ist
zur Teilnahme und Abwicklung des Projekts über die Plattform
verpflichtet. Die
Teilnahme ist kostenlos. Unter Punkt 65 (Auftrag Ausführung) haben alle
ausführenden Firmen Lese-/Schreibrechte für ihr Gewerk. Nach
Beauftragung einer Firma wird diese vom BLB zur CDE - Plattform
eingeladen, die entsprechende X-Gruppe wird der Firma zugewiesen. Die
Kommunikation mit den Firmen findet ausschließlich über CDE statt.
Firmen müssen ihre Dokumente in die entsprechende Struktur einstellen.
Firmen erhalten keine Leserecht im Planmodul. Pläne können nur durch
Zusendung über die Projektplattform erhalten werden.
Der AG behält sich vor, während der Projektlaufzeit auf eine andere
Bauprojektmanagementplattform für die Kommunikation und Dokumentation
umzustellen. Der AN verpflichtet sich in diesem Fall, sich auch des
Folgesystems innerhalb des Projektes im dementsprechenden Umfang zu
bedienen.
Für die Ausschreibung wird explizit auf folgende Inhalte verwiesen:
- Alle Grundrisse
- Alle Schnitte
- Alle Details
- Objektbeschreibung
- Gutachten und Fotodokumentation
- Baustelleneinrichtungsplan
- Sonstige Unterlagen

Zusätzliche Technische Vertragsbedingungen Maler-/Lackiererarbeiten

1 Grundlagen

Für die Leistungen dieses Gewerks gelten die VOB/C, insbesondere ATV
DIN 18363 Maler- und Lackierarbeiten und ATV DIN 18364
Korrosionsschutzarbeiten an Stahlbauten sowie die allgemein anerkannten
Regeln der Technik.

Ergänzend gelten die einschlägigen Merkblätter, Richtlinien und
technischen Regeln der Fachverbände und Hersteller in der zum Zeitpunkt
der Ausführung gültigen Fassung, insbesondere der Bereiche
Farbe/Bautenschutz, Ausbau/Fassade, Korrosionsschutz, Dichtstoffe,
Feuerverzinken, Bauchemie, RAL, DGUV und ift Rosenheim.

2 Vorbereitung, Prüfung und Dokumentation

Der Auftragnehmer hat den Auftraggeber bzw. die Bauleitung rechtzeitig
auf erforderliche bauseitige Vorleistungen hinzuweisen.

Vor Beginn der Arbeiten hat der Auftragnehmer insbesondere die Eignung,
Tragfähigkeit und Beschaffenheit der Untergründe, die Verträglichkeit
und Eignung der vorgesehenen Beschichtungs- und Klebesysteme, die
Verwendbarkeit der Systeme für die jeweiligen Einbauorte und
Beanspruchungen, die erforderliche Reihenfolge unterschiedlicher
Beschichtungsaufbauten sowie die erforderlichen Schutzmaßnahmen für
angrenzende Bauteile, Oberflächen und Einbauten zu prüfen.

Farbkonzepte, Bemusterungen, Systemwechsel und abweichende Ausführungen
sind vor Ausführung mit der Bauleitung abzustimmen.

2.1 Bautagesberichte / Dokumentation

Der Auftragnehmer hat arbeitstäglich Bautagesberichte zu führen und der
Bauleitung auf Verlangen, spätestens wöchentlich, vorzulegen.

Die Bautagesberichte müssen mindestens Angaben zu Datum,
Arbeitsbereich, Witterung bei außenliegenden Arbeiten, eingesetztem
Personal, ausgeführten Leistungen, verwendeten wesentlichen Materialien
und Systemen, besonderen Vorkommnissen, Behinderungen oder Bedenken,
Abstimmungen mit der Bauleitung sowie erforderlichen Prüfungen,
Probeflächen und Freigaben enthalten.

Erforderliche Fotodokumentationen, insbesondere von
Untergrundzuständen, Schutzmaßnahmen, Probeflächen, Zwischenzuständen
und verdeckt werdenden Leistungen, sind den Bautagesberichten
zuzuordnen.

3 Zusätzliche und geänderte Leistungen / Nachträge

Erkennt der Auftragnehmer Leistungen, die aus seiner Sicht zur
vertragsgerechten Ausführung erforderlich sind, jedoch nicht oder nicht
eindeutig im Leistungsverzeichnis enthalten sind, hat er dies der
Bauleitung unverzüglich und vor Ausführung schriftlich anzuzeigen.

Gleiches gilt für geänderte Leistungen, zusätzliche Leistungen,
Erschwernisse oder Mengenmehrungen, soweit hieraus ein Anspruch auf
zusätzliche Vergütung oder eine Änderung der Ausführungsfristen
abgeleitet werden soll.

Die Anzeige hat Art, Umfang, technische Notwendigkeit, Auswirkungen auf
Termine sowie die voraussichtlichen Mehrkosten nachvollziehbar
darzustellen.

Zusätzliche oder geänderte Leistungen dürfen erst nach schriftlicher
Beauftragung bzw. Freigabe durch den Auftraggeber ausgeführt werden.

Ohne vorherige Anzeige und Freigabe ausgeführte Leistungen begründen
keinen Anspruch auf zusätzliche Vergütung, soweit nicht Gefahr im
Verzug bestand oder eine sofortige Ausführung zur Schadensabwehr
zwingend erforderlich war.

4 Allgemeine Ausführung

Der Auftragnehmer hat zusammengehörige Beschichtungsaufbauten
grundsätzlich mit Produkten desselben Herstellers und derselben
Produktlinie auszuführen. Bei nicht eindeutigen Produktbezeichnungen
ist auf Verlangen die Bindemittelbasis nachzuweisen.

Alle erforderlichen Schutzmaßnahmen für angrenzende Bauteile, Einbauten
und Oberflächen sind in die Einheitspreise einzukalkulieren, soweit im
Leistungsverzeichnis nichts anderes geregelt ist. Hierzu gehören
insbesondere Abkleben, Abdecken, Schutzfolien und vergleichbare
Maßnahmen.

Abdeckungen von Steckdosen, Schaltern, Gurtwicklern, Türdrückern,
Rosetten, Dichtungen, Hausnummern, Außenleuchten und vergleichbaren
Bauteilen sind vor Ausführung, soweit erforderlich, zu demontieren und
nach Abschluss der Arbeiten wieder zu montieren.

Bei Lackierarbeiten an Türen sind die Beschläge vor Arbeitsausführung
zu entfernen.
Beim Ausbau von Dichtungen ist sicherzustellen, dass diese am
ursprünglichen Einbauort wieder eingesetzt werden.

Glas-, Aluminium- und empfindliche Oberflächen sind bei Verwendung
silikat- oder kalkhaltiger Anstrichstoffe besonders zu schützen.
Flexible Dichtungen dürfen nicht mit ungeeigneten Lösungsmitteln in
Kontakt kommen.

Gefahrstoffe sind entsprechend den gesetzlichen Vorgaben zu lagern, zu
kennzeichnen und zu verarbeiten. Reststoffe und Abfälle sind
fachgerecht zu entsorgen; auf Verlangen ist ein Nachweis vorzulegen.

Fassadenbeschichtungen dürfen nicht bei ungeeigneten
Witterungsbedingungen, insbesondere starker Sonneneinstrahlung, Regen,
Frost oder zu hoher Luftfeuchte, ausgeführt werden. Erforderliche
Schutzmaßnahmen sind mit der Bauleitung abzustimmen.

5 Untergrund und Vorbehandlung

Sämtliche Maler- und Lackierarbeiten umfassen die für die jeweilige
Leistung erforderliche Untergrundvorbehandlung, soweit die Untergründe
aus den Vergabeunterlagen erkennbar sind.

Hierzu gehören insbesondere Reinigen, Schleifen, Anschleifen,
Entstauben, Grundieren, Entfernen loser Altbeschichtungen sowie
erforderliche vorbereitende Arbeiten zur Herstellung eines geeigneten
Untergrundes.

Bei Lackerneuerungsarbeiten sind lose Altanstriche zu entfernen und
tragfähige Altbeschichtungen anzuschleifen.

Müssen Beschichtungen durch Abbeizen, Abbrennen oder Abschleifen
vollständig entfernt werden, erfolgt dies bis auf den tragfähigen bzw.
unbeschichteten Untergrund.

Salzsäure ist zur Untergrundbehandlung nicht zulässig. Erforderliche
Entkalkungen sind mit geeigneten Kalkentfernungsmitteln auszuführen und
ausreichend nachzuwaschen.

Bei dunklen Schlussbeschichtungen ist der Zwischenanstrich im Farbton
der Schlussbeschichtung auszuführen.

Bei Holzuntergründen sind Löcher, Risse und Fehlstellen bei deckenden
Beschichtungen mit geeignetem Material zu schließen. Bei lasierenden
Beschichtungen ist die Vorgehensweise vorher mit der Bauleitung
abzustimmen.

Schleifarbeiten an Holz sind in Faserrichtung auszuführen. Farbabtrag
mit Winkelschleifern, rotierenden Bürsten oder vergleichbaren
ungeeigneten Verfahren ist unzulässig.

6 Metall- und Korrosionsschutzarbeiten

Bei Stahlblech, Walzprofilen und sonstigen Metallbauteilen umfasst das
Reinigen auch das Entfernen von Walzhaut, Rost, Öl, Fett, Staub und
sonstigen haftungsmindernden Bestandteilen.

Strahlverfahren, Flammstrahlen oder vergleichbare Verfahren dürfen nur
nach vorheriger Zustimmung der Bauleitung eingesetzt werden.

Bei mechanischen Entrostungsverfahren ist das Nachreinigen durch
Absaugen oder mit trockener, ölfreier Druckluft einzukalkulieren. Die
Oberflächen dürfen dabei nicht beschädigt oder poliert werden.

Für konstruktive Stahlbauteile sind Roststabilisatoren oder
Penetriermittel nicht zulässig.

Korrosionsgefährdete Bauteile und Einbauteile, die nach dem Einbau
nicht mehr zugänglich sind, sind vor dem Einbau vollständig zu
beschichten.

Strahlmittelrückstände sind aufzunehmen, zu sammeln und fachgerecht zu
entsorgen. Eine Verteilung auf Verkehrsflächen, Gerüsten, Poren, Fugen
oder angrenzenden Flächen ist durch geeignete Schutzmaßnahmen zu
vermeiden.

7 Materialien, Güte und Oberflächen

Die verwendeten Materialien müssen für den jeweiligen Untergrund, die
Beanspruchung und den Einbauort geeignet sein.

Die Verarbeitung hat nach den Herstellervorgaben und im vorgesehenen
Systemaufbau zu erfolgen.

Abweichungen vom vorgesehenen Systemaufbau bedürfen der vorherigen
Zustimmung der Bauleitung.

Soweit nicht anders beschrieben, sind Metall- und Holzbeschichtungen in
seidenglänzender Ausführung herzustellen.

Rohrleitungen und Metallbauteile in Deckendurchbrüchen oder später
nicht mehr zugänglichen Bereichen sind vorlaufend mit geeignetem
Korrosionsschutz zu versehen.

Verzinkte Blechmantelisolierungen, alukaschierte Isolierungen und
Folienabdeckungen von Isolierungen erhalten keinen Anstrich, sofern im
Leistungsverzeichnis nichts anderes beschrieben ist.

Schaltschränke und vergleichbare technische Einbauten erhalten, soweit
ausgeschrieben, einen einheitlichen Schlussanstrich bzw. sind in
abgestimmter Farbgebung zu liefern.

8 Probeflächen und Freigaben

Der Auftragnehmer hat auf Verlangen kurzfristig Probeflächen für
Reinigungs-, Vorbehandlungs- und Beschichtungsarbeiten herzustellen.

Mit der Ausführung zusammenhängender Flächen darf erst nach Freigabe
der erforderlichen Probeflächen durch die Bauleitung begonnen werden,
sofern eine Bemusterung oder Freigabe gefordert ist.

9 Restmaterialien und Ausbesserungen

Für kleinere Ausbesserungen, insbesondere nach dem Abrüsten oder nach
geringfügigen Beschädigungen, hat der Auftragnehmer auf Verlangen
Kleinstmengen des verwendeten Materials in Originalfarbe der Bauleitung
zu überlassen.

Eine gesonderte Vergütung erfolgt nur, wenn die überlassene Menge 20 %
eines Gebindes oder bei Siloware 10 kg übersteigt.

Zusätzliche Technische Vertragsbedingungen Tapezierarbeiten

1 Grundlagen

Für die Leistungen dieses Gewerks gelten die VOB/C, insbesondere ATV
DIN 18363 Maler- und Lackierarbeiten und ATV DIN 18366 Tapezierarbeiten
sowie die allgemein anerkannten Regeln der Technik.

Ergänzend gelten die einschlägigen Merkblätter, Richtlinien und
technischen Regeln der Fachverbände und Hersteller in der zum Zeitpunkt
der Ausführung gültigen Fassung, insbesondere der Bereiche
Ausbau/Fassade, Trockenbau, Dichtstoffe und RAL.

2 Vorbereitung, Prüfung und Dokumentation

Der Auftragnehmer hat den Auftraggeber bzw. die Bauleitung rechtzeitig
auf erforderliche bauseitige Vorleistungen hinzuweisen.

Vor Beginn der Arbeiten hat der Auftragnehmer insbesondere die Eignung,
Tragfähigkeit und Beschaffenheit der Untergründe, die
Materialverträglichkeit und Eignung der vorgesehenen Tapeten,
Wandbeläge, Kleister, Grundierungen und Beschichtungssysteme, die
Verwendbarkeit der vorgesehenen Systeme für die jeweiligen Einbauorte
und Beanspruchungen, die erforderlichen Untergrundvorbehandlungen sowie
die erforderlichen Schutzmaßnahmen für angrenzende Bauteile,
Oberflächen und Einbauten zu prüfen.

Farbkonzepte, Bemusterungen, Materialwechsel, Systemwechsel und
abweichende Ausführungen sind vor Ausführung mit der Bauleitung
abzustimmen.

2.1 Bautagesberichte / Dokumentation

Der Auftragnehmer hat arbeitstäglich Bautagesberichte zu führen und der
Bauleitung auf Verlangen, spätestens wöchentlich, vorzulegen.

Die Bautagesberichte müssen mindestens Angaben zu Datum,
Arbeitsbereich, eingesetztem Personal, ausgeführten Leistungen,
verwendeten wesentlichen Materialien und Systemen, besonderen
Vorkommnissen, Behinderungen oder Bedenken, Abstimmungen mit der
Bauleitung sowie erforderlichen Prüfungen, Probeflächen und Freigaben
enthalten.

Erforderliche Fotodokumentationen, insbesondere von
Untergrundzuständen, Schutzmaßnahmen, Probeflächen, Zwischenzuständen
und verdeckt werdenden Leistungen, sind den Bautagesberichten
zuzuordnen.

3 Zusätzliche und geänderte Leistungen / Nachträge

Erkennt der Auftragnehmer Leistungen, die aus seiner Sicht zur
vertragsgerechten Ausführung erforderlich sind, jedoch nicht oder nicht
eindeutig im Leistungsverzeichnis enthalten sind, hat er dies der
Bauleitung unverzüglich und vor Ausführung schriftlich anzuzeigen.

Gleiches gilt für geänderte Leistungen, zusätzliche Leistungen,
Erschwernisse oder Mengenmehrungen, soweit hieraus ein Anspruch auf
zusätzliche Vergütung oder eine Änderung der Ausführungsfristen
abgeleitet werden soll.

Die Anzeige hat Art, Umfang, technische Notwendigkeit, Auswirkungen auf
Termine sowie die voraussichtlichen Mehrkosten nachvollziehbar
darzustellen.

Zusätzliche oder geänderte Leistungen dürfen erst nach schriftlicher
Beauftragung bzw. Freigabe durch den Auftraggeber ausgeführt werden.

Ohne vorherige Anzeige und Freigabe ausgeführte Leistungen begründen
keinen Anspruch auf zusätzliche Vergütung, soweit nicht Gefahr im
Verzug bestand oder eine sofortige Ausführung zur Schadensabwehr
zwingend erforderlich war.

4 Allgemeine Ausführung

Der Auftragnehmer hat zusammengehörige Belags- und
Beschichtungsaufbauten grundsätzlich mit Produkten desselben
Herstellers und derselben Produktlinie auszuführen. Bei nicht
eindeutigen Produktbezeichnungen ist auf Verlangen die Bindemittelbasis
nachzuweisen.

Alle erforderlichen Schutzmaßnahmen für angrenzende Bauteile, Einbauten
und Oberflächen sind in die Einheitspreise einzukalkulieren, soweit im
Leistungsverzeichnis nichts anderes geregelt ist. Hierzu gehören
insbesondere Abkleben, Abdecken, Schutzfolien und vergleichbare
Maßnahmen.

Abdeckungen von Steckdosen, Schaltern, Gurtwicklern, Türdrückern,
Rosetten, Dichtungen und vergleichbaren Bauteilen sind vor Ausführung,
soweit erforderlich, zu demontieren und nach Abschluss der Arbeiten
wieder zu montieren.

Bei Arbeiten im Bestand sind demontierte Abdeckungen und Bauteile vor
Wiedermontage zu reinigen.

Gefahrstoffe sind entsprechend den gesetzlichen Vorgaben zu lagern, zu
kennzeichnen und zu verarbeiten. Reststoffe und Abfälle sind
fachgerecht zu entsorgen; auf Verlangen ist ein Nachweis vorzulegen.

5 Untergrund und Vorbehandlung

Sämtliche Tapezier- und zugehörigen Beschichtungsarbeiten umfassen die
für die jeweilige Leistung erforderliche Untergrundvorbehandlung,
soweit die Untergründe aus den Vergabeunterlagen erkennbar sind.

Hierzu gehören insbesondere Reinigen, Schleifen, Anschleifen,
Entstauben, Grundieren sowie erforderliche vorbereitende Arbeiten zur
Herstellung eines geeigneten Untergrundes.

Müssen Beschichtungen durch Abbeizen, Abbrennen oder Abschleifen
entfernt werden, erfolgt dies bis auf den tragfähigen bzw.
unbeschichteten Untergrund.

6 Materialien, Güte und Oberflächen

Die verwendeten Materialien müssen für den jeweiligen Untergrund, die
Beanspruchung und den Einbauort geeignet sein.

Die Verarbeitung hat nach den Herstellervorgaben und im vorgesehenen
Systemaufbau zu erfolgen.

Abweichungen vom vorgesehenen Systemaufbau bedürfen der vorherigen
Zustimmung der Bauleitung.

Tapeten, Wandbekleidungen, Grundierungen, Kleister, Kleber und
Beschichtungen müssen aufeinander abgestimmt und für die vorgesehene
Nutzung geeignet sein.

7 Tapezierarbeiten

Alte Tapeten dürfen nur mit vorheriger Zustimmung der Bauleitung
überklebt werden. Der Auftragnehmer bleibt für die Eignung und
Tragfähigkeit des Untergrundes verantwortlich.

Unverschlossene Stöße von Bauplatten, insbesondere Gipskarton,
Gipsfaser, Hartfaser oder vergleichbaren Platten, zu anderen Bauteilen
wie Putz, Beton oder Mauerwerk dürfen nicht überklebt werden. Sie sind
durch Fugenschnitt bzw. geeignete Trennung zu entkoppeln.

Elastische Fugen dürfen nicht überklebt werden.

Tapeten und Wandbekleidungen sind nach Herstellervorgaben zu
verarbeiten. Wenn eine Verarbeitung auf Stoß vorgeschrieben ist, sind
Überlappungen nicht zulässig.

Stöße, Überlappungen und Doppelnahtschnitte sind möglichst in
einspringenden Ecken anzuordnen. Ein großflächiges Überkleben solcher
Bereiche ist zu vermeiden.

Anstrichstoffe für Textilien dürfen diese nicht anlösen und sind so
dünn aufzutragen, dass Faserstrukturen und Poren nicht verklebt werden.

Elemente aus unterschiedlichen Chargen dürfen innerhalb
zusammenhängender Flächen nur verwendet werden, wenn dies technisch
unvermeidbar ist und zuvor mit der Bauleitung abgestimmt wurde.

8 Probeflächen und Freigaben

Der Auftragnehmer hat auf Verlangen kurzfristig Probeflächen für
Vorbehandlungs-, Tapezier- und Beschichtungsarbeiten herzustellen.

Mit der Ausführung zusammenhängender Flächen darf erst nach Freigabe
der erforderlichen Probeflächen durch die Bauleitung begonnen werden,
sofern eine Bemusterung oder Freigabe gefordert ist.

9 Restmaterialien und Ausbesserungen

Für kleinere Ausbesserungen hat der Auftragnehmer auf Verlangen
Kleinstmengen der verwendeten Materialien in Originalqualität bzw.
Originalfarbton der Bauleitung zu überlassen.

Eine gesonderte Vergütung erfolgt nur, wenn die überlassene Menge 20 %
eines Gebindes übersteigt.

## Malerarbeiten 26.06.2026
Datum: 09.07.26

### 01 Leistungsbeschreibung

#### 01.01 Baustelleneinrichtung

**01.01.0001 Baustelleneinrichtung**
Baustelleneinrichtung für die Erbringung der eigenen
Leistung einschließlich
Erstellen, Vor- und Unterhalten und Beseitigen mit
allen erforderlichen Geräten,
Einrichtungen und Unterkünften.

In der Baustelleneinrichtung ist folgendes mindestens
enthalten:

1. Geräte
Geräte, Werkzeuge, Container, Rollgerüste, Leitern etc.
sowie deren
betriebsfertigen Auf- und Abbau.

2. Materialtransport
Aufbau, Unterhaltung und Rückbau aller für die
Einrichtung des Arbeitsbereiches,
den Transport des Materials zum Einsatzort, die
Durchführung der Montage sowie
die Entsorgung des überschüssigen Materials und Mülls
des eigenen Gewerkes
nötigen Maßnahmen für die gesamte Dauer der
Malerarbeiten.

3. Gerüste
Die für die Ausführung der eigenen Leistungen
erforderlichen Gerüste bis zu einer
Bearbeitungshöhe von 3,50 m (Rollgerüste, Leitern) sind
Nebenleistungen nach
ATV DIN 18363 und in die Einheitspreise der jeweiligen
Positionen einzurechnen.
Gesondert vergütet werden ausschließlich die im LV
ausdrücklich beschriebenen
Raumgerüste für das Fluchttreppenhaus (Pos. 34.01.0010)
und den Aufzugsturm
im Haupttreppenhaus (Pos. 34.01.0020).

4. Laufzeit
Die Pauschale gilt für die vertraglich vereinbarte
Ausführungsfrist.
Bei Verlängerung der Ausführungsfrist um mehr als 4
Wochen aus vom
Auftraggeber zu vertretenden Gründen wird eine
anteilige Mehrvergütung
für Vorhaltung auf Basis eines nachzuweisenden
Monatssatzes vergütet.
Mehrkosten aus eigenem Verantwortungsbereich des
Auftragnehmers
werden nicht gesondert vergütet.

Unfallschutzeinrichtungen bis zur Herstellung des
endgültigen Zustandes
der eigenen Leistung sind in den Einheitspreisen
einzurechnen.
Menge: 1,000 psch
Zuordnung: 300000000

**01.01.0002 Gerüst Fluchttreppenhaus - Grundstandzeit 4 KW**
Raumgerüst im Fluchttreppenhaus (Neubau-Aufstockung)
für Malerarbeiten
an Wand- und Deckenflächen, Treppenuntersichten, Wangen
und Podestuntersichten einschließlich Auf-, Um- und Abbau sowie
Vorhaltung.

Aufstellsituation:
Standsicher auf Treppenläufen und Podesten aufgestellt;
erforderliche
Anpassungen an abgestufte Standflächen und
Treppenhausgeometrie eingeschlossen.
Arbeitsgerüst für innenliegende Arbeiten, Nutzung
ausschließlich durch das
Gewerk Malerarbeiten.

Leistungsumfang:
- Liefern, Aufstellen, Vorhalten, Umsetzen nach
Bearbeitungsabschnitt und Abbau
- Anpassung an Treppenläufe und Höhenversätze
- Standsichere Unterkonstruktion, Arbeitsbeläge,
Seitenschutz/Geländer,
Absturzsicherung, Zugangsmöglichkeiten
- Schutz angrenzender fertiggestellter Bauteile
- Alle erforderlichen Nebenleistungen

Grundstandzeit:
Die Pauschale gilt für eine Grundstandzeit von 4
Kalenderwochen ab
Aufstellung des Gerüstes. Auf- und Abbau sowie alle
Umsetzungen
innerhalb dieser Frist sind in die Pauschale
einzukalkulieren.

Verlängerung:
Jede über die Grundstandzeit hinausgehende angefangene
Kalenderwoche
wird gesondert nach Pos. 34.01.0011 vergütet, sofern
die Verlängerung
auf Gründen aus der Sphäre des Auftraggebers beruht.
Mehrkosten aus dem Verantwortungsbereich des
Auftragnehmers werden
nicht gesondert vergütet.

Aufmaß, Systemwahl, Bemessung, Auf-, Um- und Abbau
sowie arbeitsschutzgerechte Ausführung liegen in der Verantwortung des
Auftragnehmers
Menge: 1,000 psch
Zuordnung: 300000000

**01.01.0003 Verlängerung Gerüst Fluchttreppenhaus - je angef. KW**
Vorhalteverlängerung für das Gerüst im
Fluchttreppenhaus über die
Grundstandzeit von 4 Kalenderwochen (Pos. 34.01.0010)
hinaus.

Abgerechnet wird jede angefangene Kalenderwoche, um die
die Vorhaltung
aus Gründen, die der Auftraggeber zu vertreten hat, die
Grundstandzeit
überschreitet.

Der Einheitspreis umfasst:
- Wochenpauschale für Standhalten des Gerüstes im
vorhandenen Zustand
- Sicherstellung der Standsicherheit und
Arbeitssicherheit während
der Verlängerungszeit
- Erforderliche Nachkontrollen und Anpassungen

Nicht enthalten:
- Zusätzliche Umsetzungen, die über den vereinbarten
Leistungsumfang
hinausgehen (gesondert zu vereinbaren)

Ansatz: 2 Wochen (Bedarfsposition); tatsächlicher
Anspruch entsteht
nur bei schriftlicher Anordnung durch die Bauleitung.
Menge: 1,000 Wo
Zuordnung: 300000000

**01.01.0004 Gerüst Aufzugsturm im halbrunden Treppenauge - Grundstandzeit 4 KW**
Raumgerüst im Haupttreppenhaus zur Bearbeitung der
Außenflächen des
Aufzugsturms, mehrgeschossig, im halbrunden
Treppenauge.

Aufstellsituation:
Halbrundes bzw. gewendeltes Treppenhaus; je Geschoss
ein viertelgewendelter
Lauf bis Zwischenpodest und ein weiterer bis zur
nächsten Etage.
Eingeschränkte und höhenversetzte Aufstellflächen auf
Treppenstufen und
Podestflächen.

Der Aufzugsschacht erstreckt sich über folgende
Abschnitte:
KG bis EG / EG bis OG 1 / OG 1 bis OG 2 / OG 2 bis DG

Für die Bearbeitung der drei frei zugänglichen
Schachtseiten sind je
Bearbeitungsabschnitt mehrere Einzelplattformen
erforderlich (Anhaltswert
ca. 3 Stück, je ca. 1,00 x 2,00 m). Die
aufzugstürseitige Schachtfläche
kann, soweit arbeitsschutzrechtlich zulässig, von der
Etagenebene aus
mit Leiter bearbeitet werden.

Leistungsumfang:
- Liefern, Aufstellen, Umsetzen je
Geschoss/Bearbeitungsabschnitt und Abbau
- Alle Auf-, Um- und Abbauvorgänge je Abschnitt sind in
die Pauschale
einzukalkulieren; eine gesonderte Vergütung für
Umsetzungen erfolgt nicht.
- Anpassung an Treppenlauf und Höhenversätze
- Höhenverstellbare Auflager/Füße, lastverteilende
Unterlagen
- Arbeitsbeläge, Seitenschutz/Geländer,
Absturzsicherung, Zugangsmöglichkeiten
- Schutz angrenzender Bauteile
- Alle erforderlichen Nebenleistungen

Das Gerüst dient auch dem Wiederholungsanstrich der
Treppenuntersichten,
Wangen, Treppenhauswände und Decke (Dachschräge über
DG) im Rahmen der
Malerarbeiten des gleichen Gewerkes.

Grundstandzeit:
Die Pauschale gilt für eine Grundstandzeit von 4
Kalenderwochen ab
erster Aufstellung (Abschnitt KG bis EG). Alle
Umsetzungen über die
vier Geschossabschnitte sowie Auf- und Abbau sind in
die Pauschale
einzukalkulieren.

Verlängerung:
Jede über die Grundstandzeit hinausgehende angefangene
Kalenderwoche
wird gesondert nach Pos. 34.01.0021 vergütet, sofern
die Verlängerung
auf Gründen aus der Sphäre des Auftraggebers beruht
(insbesondere
Verzögerungen im Aufzugseinbau oder
Koordinierungsmaßnahmen des AG).
Mehrkosten aus dem Verantwortungsbereich des
Auftragnehmers werden
nicht gesondert vergütet.

Aufmaß, Systemwahl, Bemessung, Auf-, Um- und Abbau
sowie arbeitsschutzgerechte Ausführung liegen in der Verantwortung des
Auftragnehmers.
Menge: 1,000 psch
Zuordnung: 300000000

**01.01.0005 Verlängerung Gerüst Aufzugsturm - je angef. KW**
Vorhalteverlängerung für das Gerüst im Haupttreppenhaus
/ Aufzugsturm
über die Grundstandzeit von 4 Kalenderwochen (Pos.
34.01.0020) hinaus.

Abgerechnet wird jede angefangene Kalenderwoche, um die
die Vorhaltung
aus Gründen, die der Auftraggeber zu vertreten hat, die
Grundstandzeit
überschreitet. Als AG-Sphäre gelten insbesondere
Verzögerungen im
Aufzugseinbau sowie bauzeitliche
Koordinierungsmaßnahmen des AG.

Der Einheitspreis umfasst:
- Wochenpauschale für Standhalten des Gerüstes im
vorhandenen Zustand
- Sicherstellung der Standsicherheit und
Arbeitssicherheit während
der Verlängerungszeit
- Erforderliche Nachkontrollen und Anpassungen

Nicht enthalten:
- Zusätzliche Umsetzungen in weitere
Geschossabschnitte, die nach
Verlängerungsbeginn noch ausstehen (gesondert zu
vereinbaren)

Ansatz: 4 Wochen (Bedarfsposition); tatsächlicher
Anspruch entsteht
nur bei schriftlicher Anordnung durch die Bauleitung.
Menge: 1,000 Wo
Zuordnung: 300000000

#### 01.02 Vorbereitende Arbeiten

*Hinweis*
VORBEREITEN

**01.02.0001 Schutz durch Abdecken mit Folie**
Schutz von Bauelementen durch vollflächiges Abdecken.

Leistungsumfang
l
Dokumentation von Vorschäden an der abzuklebenden
Leistung
l
Abdecken und Abkleben
l
Rückstandsloses Entfernen von Abdeckung und -klebung
nach Ende der Malerarbeiten
l
Entsorgung des Schutzmaterials
l
Zweck: Schutz der Vorleistung
l
Beanspruchung: durch Arbeitsausführung des AN
l
Bauteile: Stahlprofile, Holzoberflächen (bauseitig),
Treppengeländer, sonstige Einbauten
l
Ausführung: PE Folie, rückstandsfreies Klebeband
Menge: 400,000 m2
Zuordnung: 300000000

**01.02.0002 Schutz durch Abkleben, Wände, Fenster, Türe und sonstige Einbauten**
Schutz von Bauelementen durch vollflächiges Abkleben.

Leistungsumfang
l
Dokumentation von Vorschäden an der abzuklebenden
Leistung
l
Abdecken und Abkleben
l
Rückstandsloses Entfernen von Abdeckung und -klebung
nach Ende der Malerarbeiten
l
Entsorgung des Schutzmaterials
l
Zweck: Schutz der Vorleistung
l
Beanspruchung: durch Arbeitsausführung des AN
l
Bauteile: Türen, Fenster, Leuchten, Rauchmelder,
Beschilderungen
l
Ausführung: selbstklebende Folie für Fenster und Türen
l
entfernbares Klebeband, u.a. für Lackoberflächen
Menge: 800,000 m2
Zuordnung: 300000000

**01.02.0003 Schutz durch Abkleben, Böden**
Schutzmaßnahme an Bodenflächen mit PE-beschichtetem
Filzvlies.

Leistungsumfang
l
Dokumentation von Vorschäden an der zu schützenden
Bodenfläche
l
Abdeckung
l
Verkleben der Ränder
l
Entfernen von Abdeckung nach Ende der Malerarbeiten
l
Entsorgung des Schutzmaterials
l
Zweck: Schutz der Vorleistung
l
Beanspruchung: durch Arbeitsausführung des AN
l
Vorleistung: Bodenfläche
l
Folgeleistung: Malerarbeiten
l
Ortsangabe: KG, EG, OG 1, OG 2, DG, Aussenbereich Rampe
zum KG
Menge: 400,000 m2
Zuordnung: 300000000

**01.02.0004 Schutz gelochte Akustikdecke**
Schutz gelochte Akustikdecke während Schleifarbeiten
Temporäre Abdeckung gelochter Gipsplatten mit
geeigneter Folie und Klebeband zur Vermeidung von
Partikeleintrag, nach Abschluss rückstandslos entfernen
Menge: 100,000 m2
Zuordnung: 300000000

**01.02.0005 Demontage Sockelleisten**
Demontage vorhandener Sockelleisten.

Leistungsumfang
l
Demontage Sockelleisten incl. Nägel, Schrauben etc.
l
Entsorgung demontierter Sockelleisten incl. Acrylfugen
l
Material: Holz- oder Holzwerkstoff-Sockelleisten
l
Ortsangabe: OG 2, DG
Menge: 50,000 m
Zuordnung: 300000000

*Hinweis*
UNTERGRUNDVORBEREITUNG

**01.02.0006 Untergrund anschleifen absaugen Putz Wand**
StL-Nr. STLB-Bau 04/2026
Anschleifen und Absaugen des Untergrundes aus Putz,
Kalkzement-Normalputzmörtel (GP), für Tapezierarbeiten.
Menge: 3200,000 m2
Zuordnung: 300000000

**01.02.0007 Untergrund anschleifen entstauben Putz Decke**
StL-Nr. STLB-Bau 04/2026
Anschleifen und Entstauben des Untergrundes aus Putz,
Kalkzement-Normalputzmörtel (GP), für Tapezierarbeiten.
Menge: 550,000 m2
Zuordnung: 300000000

**01.02.0008 Entfernen Tapezierung Zellulosevlieswandbekl. einlagig**
StL-Nr. STLB-Bau 04/2026
Entfernen der Tapezierung aus
Zellulosevlieswandbekleidung für nachträgliche
Behandlung, mehrfach beschichtet, strukturiert,
einlagig, ohne Unterlage, Untergrund Putz, nicht
schadstoffbelastet, von Wänden, anfallende Stoffe in
vom AG gestellten Behälter sammeln, die Entsorgung wird
gesondert vergütet.
Menge: 100,000 m2
Zuordnung: 300000000

**01.02.0009 Beschichtung entfernen nicht schadstoffbelastet Wand Putz laden LKW AN**
StL-Nr. STLB-Bau 04/2026
Beschichtung entfernen, nicht schadstoffbelastet,
Abfall ist nicht gefährlich, an Wand aus Putz, durch
Abschaben, aufgenommene Stoffe zur Entsorgung
sortieren, sammeln, in vom AG gestellten Behälter
lagern, Behältergröße über 5 bis 7 m3, auf LKW des AN
laden,
die Entsorgung wird gesondert vergütet.
Menge: 200,000 m2
Zuordnung: 300000000

**01.02.0010 Beschichtung entfernen nicht schadstoffbelastet Decke Putz laden LKW A**
StL-Nr. STLB-Bau 04/2026
Beschichtung entfernen, nicht schadstoffbelastet,
Abfall ist nicht gefährlich, an Decke aus Putz, durch
Abschaben, aufgenommene Stoffe zur Entsorgung
sortieren, sammeln, in vom AG gestellten Behälter
lagern, Behältergröße über 5 bis 7 m3, auf LKW des AN
laden,
die Entsorgung wird gesondert vergütet.
Menge: 300,000 m2
Zuordnung: 300000000

**01.02.0011 Kreidende Schicht entfernen nicht schadstoffbelastet Decke Putz laden**
StL-Nr. STLB-Bau 04/2026
Kreidende Schicht entfernen, nicht schadstoffbelastet,
Abfall ist nicht gefährlich, an Decke aus Putz, durch
Abwaschen, aufgenommene Stoffe zur Entsorgung
sortieren, sammeln, in vom AG gestellten Behälter
lagern, Behältergröße über 5 bis 7 m3, auf LKW des AN
laden,
die Entsorgung wird gesondert vergütet.
Menge: 100,000 m2
Zuordnung: 300000000

**01.02.0012 Kreidende Schicht entfernen nicht schadstoffbelastet Wand Putz laden L**
StL-Nr. STLB-Bau 04/2026
Kreidende Schicht entfernen, nicht schadstoffbelastet,
Abfall ist nicht gefährlich, an Wand aus Putz, durch
Abwaschen, aufgenommene Stoffe zur Entsorgung
sortieren, sammeln, in vom AG gestellten Behälter
lagern, Behältergröße über 5 bis 7 m3, auf LKW des AN
laden,
die Entsorgung wird gesondert vergütet.
Menge: 100,000 m2
Zuordnung: 300000000

**01.02.0013 Abfall nicht gefährlich AVV170904 nicht schadstoffbelastet LKW AN tran**
StL-Nr. STLB-Bau 04/2026
Sonstige Bau- und Abbruchabfälle,
nicht gefährlich, Abfallschlüssel nach AVV
(Abfallverzeichnis-Verordnung) 170904 gemischte Bau-
und Abbruchabfälle,
nicht schadstoffbelastet,
auf Baustelle lagernd, in Behälter AN laden, mit LKW
des AN transportieren, entsorgen, max. Gesamtgewicht
ohne Beschränkung, Behältergröße nach Wahl des AN, zur
Verwertungsanlage, Transportweg bis 100 km, Vergütung
der Entsorgung übernimmt AG.
Menge: 2,000 t
Zuordnung: 300000000

**01.02.0014 Fläche absperren trennend wirkende Substanzen Wand Putz**
StL-Nr. STLB-Bau 04/2026
Fläche absperren gegen trennend wirkende Substanzen,
für Tapezierarbeiten, an Wand mit Putz, innen, vorh.
Qualitätsstufe Oberfläche Q2, Kalkzement-
Normalputzmörtel (GP), geglättet, Arbeitshöhe der zu
bearbeitenden oder zu bekleidenden Fläche bis 3,5 m
über der Standfläche des hierfür erforderlichen
Gerüstes.
Menge: 200,000 m2
Zuordnung: 300000000

**01.02.0015 Einzelrisssanierung Wand B 2-3mm aufweiten grundieren verfüllen Armier**
StL-Nr. STLB-Bau 04/2026
Einzelrisse, in Wänden, innen, verputzt, Kalkzement-
Normalputzmörtel (GP), Oberfläche gefilzt, Rissbreite
über 2 bis 3 mm, Risslänge über 50 bis 100 cm,
Rissflanken aufweiten, grundieren, verfüllen,
Armierungsgewebe aus Chemiefaser, Breite 10 cm, mit
Armierungskleber kleben, beispachteln, angleichen an
die vorh. Oberfläche, mit Dispersionsspachtelmasse.
Menge: 100,000 m
Zuordnung: 300000000

**01.02.0016 Einzelrisssanierung Wand B 5-10mm aufweiten grundieren verfüllen Armie**
StL-Nr. STLB-Bau 04/2026
Einzelrisse, in Wänden, innen, verputzt, Kalkzement-
Normalputzmörtel (GP), Oberfläche gefilzt, Rissbreite
über 5 bis 10 mm, Risslänge über 50 bis 100 cm,
Rissflanken aufweiten, grundieren, verfüllen,
Armierungsgewebe aus Chemiefaser, Breite 10 cm, mit
Armierungskleber kleben, beispachteln, angleichen an
die vorh. Oberfläche, mit Dispersionsspachtelmasse.
Menge: 100,000 m
Zuordnung: 300000000

**01.02.0017 Flächenarmierung Vlieseinlage Glasfaser Fugenrisse Armierungsmasse dis**
StL-Nr. STLB-Bau 04/2026
Flächenarmierung mit Vlieseinlage aus Glasfaser,
Untergrund mit Fugenrissen, Armierungsmasse
dispersionsgebunden, an Wänden, innen, verputzt mit
Zement-Normalputzmörtel (GP), Arbeitshöhe der zu
bearbeitenden oder zu bekleidenden Fläche bis 3,5 m
über der Standfläche des hierfür erforderlichen
Gerüstes.
Menge: 100,000 m2
Zuordnung: 300000000

**01.02.0018 Haftgrund, Putzfläche, Bestand**
Haftgrund, Putzfläche, Bestand,
Grundbeschichtung, pigmentiert, haftvermittelnd, auf
gereinigtem Altputz,

Arbeitshöhe der zu bearbeitenden oder zu bekleidenden
Fläche bis 3,5 m über der
Standfläche des hierfür erforderlichen Gerüstes.
Menge: 2000,000 m2
Zuordnung: 300000000

**01.02.0019 Haftgrund, Putzfläche, neu, Kalkzementputz**
Haftgrund, Putzfläche, neu,
Grundbeschichtung, pigmentiert, haftvermittelnd, auf
neuem Kalkzementputz mit rauher, offenporiger
Oberfläche (nicht gefilzt, ohne Sinterschicht)
Kellerbereich,

Arbeitshöhe der zu bearbeitenden oder zu bekleidenden
Fläche bis 3,5 m über der
Standfläche des hierfür erforderlichen Gerüstes.
Menge: 250,000 m2
Zuordnung: 300000000

**01.02.0020 Haftgrund, Putzfläche, neu, Kalkgipsputz**
Haftgrund, Putzfläche, neu,
Grundbeschichtung, pigmentiert, haftvermittelnd, auf
neuem Kalkgipsputz

Arbeitshöhe der zu bearbeitenden oder zu bekleidenden
Fläche bis 3,5 m über der
Standfläche des hierfür erforderlichen Gerüstes.
Menge: 500,000 m2
Zuordnung: 300000000

**01.02.0021 Grundbesch GBS Wand GK**
StL-Nr. STLB-Bau 04/2026
Grundbeschichtung mit wasserbasiertem
Grundbeschichtungsstoff (Tapetengrund), farblos, auf
Wand, Untergrund Gipsplatten, vorh. Spachtelung
Qualitätsstufe Q2, Arbeitshöhe der zu bearbeitenden
Fläche bis 3,5 m über der Standfläche des hierfür
erforderlichen Gerüstes.
Menge: 1500,000 m2
Zuordnung: 300000000

**01.02.0022 Grundbesch GBS Wand Putz**
StL-Nr. STLB-Bau 04/2026
Grundbeschichtung mit wasserbasiertem
Grundbeschichtungsstoff (Tapetengrund), farblos, auf
Wand, Untergrund verputzt mit Kalkzement-
Normalputzmörtel (GP), Oberfläche gefilzt, Arbeitshöhe
der zu bearbeitenden Fläche bis 3,5 m über der
Standfläche des hierfür erforderlichen Gerüstes.
Menge: 2450,000 m2
Zuordnung: 300000000

**01.02.0023 Grundbesch GBS Decke GK**
StL-Nr. STLB-Bau 04/2026
Grundbeschichtung mit wasserbasiertem
Grundbeschichtungsstoff (Tapetengrund), farblos, auf
Decke, Untergrund Gipsplatten, Oberfläche glatt, vorh.
Spachtelung Qualitätsstufe Q2, Arbeitshöhe der zu
bearbeitenden Fläche bis 3,5 m über der Standfläche des
hierfür erforderlichen Gerüstes.
Menge: 1265,000 m2
Zuordnung: 300000000

**01.02.0024 Grundbesch GBS Decke Putz**
StL-Nr. STLB-Bau 04/2026
Grundbeschichtung mit wasserbasiertem
Grundbeschichtungsstoff (Tapetengrund), farblos, auf
Decke, Untergrund verputzt mit Kalkzement-
Normalputzmörtel (GP), Oberfläche gefilzt, Arbeitshöhe
der zu bearbeitenden Fläche bis 3,5 m über der
Standfläche des hierfür erforderlichen Gerüstes.
Menge: 350,000 m2
Zuordnung: 300000000

**01.02.0025 Grundbesch GBS Leibung B 30 cm GK**
StL-Nr. STLB-Bau 04/2026
Grundbeschichtung mit wasserbasiertem
Grundbeschichtungsstoff (Tapetengrund), pigmentiert,
auf Leibung,

Breite Leibung '30'
cm, Untergrund Gipsplatten, Oberfläche glatt, vorh.
Spachtelung Qualitätsstufe Q2, Arbeitshöhe der zu
bearbeitenden Fläche bis 3,5 m über der Standfläche des
hierfür erforderlichen Gerüstes.
Menge: 350,000 m
Zuordnung: 300000000

**01.02.0026 Grundbesch GBS Leibung B 30 cm Putz**
StL-Nr. STLB-Bau 04/2026
Grundbeschichtung mit wasserbasiertem
Grundbeschichtungsstoff (Tapetengrund), pigmentiert,
auf Leibung,

Breite Leibung '30'
cm, Untergrund verputzt mit Kalkzement-Normalputzmörtel
(GP), Oberfläche geglättet, Arbeitshöhe der zu
bearbeitenden Fläche bis 3,5 m über der Standfläche des
hierfür erforderlichen Gerüstes.
Menge: 350,000 m
Zuordnung: 300000000

*Hinweis*
AUSGLEICHEN

**01.02.0027 Wand innen Putz Dispersions-Spachtelmasse spachteln Q2**
StL-Nr. STLB-Bau 04/2026
Wand innen, mit Putz, Kalkzement-Normalputzmörtel (GP),
gefilzt, mit Dispersionsspachtelmasse spachteln,
Spachtelung Qualitätsstufe Q2, ganzflächig, Arbeitshöhe
der zu bearbeitenden oder zu bekleidenden Fläche bis
3,5 m über der Standfläche des hierfür erforderlichen
Gerüstes.
Menge: 1450,000 m2
Zuordnung: 300000000

**01.02.0028 Wand innen Putz Dispersions-Spachtelmasse spachteln Q2 / Wandfläche 30**
StL-Nr. STLB-Bau 04/2026
Wand innen, mit Putz, Kalkzement-Normalputzmörtel (GP),
gefilzt, mit Dispersionsspachtelmasse spachteln,
Spachtelung Qualitätsstufe Q2, Spachtelfläche bis 30 %
der Gesamtfläche in nicht zusammenhängenden
Teilflächen, Arbeitshöhe der zu bearbeitenden oder zu
bekleidenden Fläche bis 3,5 m über der Standfläche des
hierfür erforderlichen Gerüstes.
Menge: 1000,000 m2
Zuordnung: 300000000

**01.02.0029 Leibung innen Zementbaupl. B 30 cm Dispersions-Spachtelmasse 2x spacht**
StL-Nr. STLB-Bau 04/2026
Leibung innen, aus Zementbauplatten,

Breite Leibung '30'
cm, mit Dispersionsspachtelmasse 2-mal spachteln,
ganzflächig, Arbeitshöhe der zu bearbeitenden oder zu
bekleidenden Fläche bis 3,5 m über der Standfläche des
hierfür erforderlichen Gerüstes.
Menge: 350,000 m
Zuordnung: 300000000

**01.02.0030 Leibung innen Putz B 30 cm Dispersions-Spachtelmasse spachteln Q2**
StL-Nr. STLB-Bau 04/2026
Leibung innen, mit Putz, Kalkzement-Normalputzmörtel
(GP), gefilzt,

Breite Leibung '30'
cm, mit Dispersionsspachtelmasse spachteln, Spachtelung
Qualitätsstufe Q2, ganzflächig, Arbeitshöhe der zu
bearbeitenden oder zu bekleidenden Fläche bis 3,5 m
über der Standfläche des hierfür erforderlichen
Gerüstes.
Menge: 350,000 m
Zuordnung: 300000000

**01.02.0031 Schadstellen und kleinere Hohlstellen in Putzflächen ausbessern**
Schadstellen, Ausbrüche und kleinere Hohlstellen in
Putzflächen an Wänden und Decken auskratzen, lose Teile
entfernen, ausbessern und oberflächenbündig anarbeiten.
Menge: 500,000 m²
Zuordnung: 300000000

**01.02.0032 Decke innen Putz Dispersions-Spachtelmasse spachteln Q2**
StL-Nr. STLB-Bau 04/2026
Decke innen, mit Putz, Kalkzement-Normalputzmörtel
(GP), gefilzt, mit Dispersionsspachtelmasse spachteln,
Spachtelung Qualitätsstufe Q2, ganzflächig, Arbeitshöhe
der zu bearbeitenden oder zu bekleidenden Fläche bis
3,5 m über der Standfläche des hierfür erforderlichen
Gerüstes.
Menge: 550,000 m2
Zuordnung: 300000000

**01.02.0033 Treppenuntersicht innen Beton Dispersions-Spachtelmasse spachteln Q2**
StL-Nr. STLB-Bau 04/2026
Treppenuntersicht innen, aus Beton, Oberfläche glatt,
mit Dispersionsspachtelmasse spachteln, Spachtelung
Qualitätsstufe Q2, ganzflächig, Arbeitshöhe der zu
bearbeitenden oder zu bekleidenden Fläche bis 3,5 m
über der Standfläche des hierfür erforderlichen
Gerüstes.
Menge: 100,000 m2
Zuordnung: 300000000

**01.02.0034 Treppenwange innen Beton Abwicklung 1 m Dispersions-Spachtelmasse spac**
StL-Nr. STLB-Bau 04/2026
Treppenwange innen, aus Beton, Oberfläche glatt,

Abwicklung der Bearbeitungsflächen '1'
m, mit Dispersionsspachtelmasse spachteln, Spachtelung
Qualitätsstufe Q2, ganzflächig, Arbeitshöhe der zu
bearbeitenden oder zu bekleidenden Fläche bis 5,5 m
über der Standfläche des hierfür erforderlichen
Gerüstes, Gerüst wird gesondert vergütet.
Menge: 20,000 m
Zuordnung: 300000000

*Hinweis*
AUFZUGSUNTERFAHRT

**01.02.0035 Hohlkehle Aufzugsunterfahrt herstellen**
Hohlkehle an Wand-/Bodenanschlüssen der
Aufzugsunterfahrt herstellen, Untergrund vorbereiten,
Hohlkehle systemgerecht ausbilden, einschließlich aller
erforderlichen Materialien.
Menge: 8,000 m
Zuordnung: 300000000

*Hinweis*
FLUR DG / LATEX

**01.02.0036 Haftvermittler auf glatter Latexaltbeschichtung, quarzgefüllt, VOC-arm**
Innenflächen im Flur aus stark glänzender
Latexaltbeschichtung, reinigen; anschließend einmaliger
haftvermittelnder Anstrich mit quarzgefülltem,
wasserverdünnbarem Acryl-Haftgrund = 30 g/L VOC (oder
gleichwertig).
Menge: 450,000 m²
Zuordnung: 300000000

**01.02.0037 Vollflächige Egalisationsspachtelung (1. Lage)**
Auf stark unebener Altputzoberfläche einen standfesten
Egalisationsspachtel (Gips-/Calciumsulfat-Basis mit
Kunstharzdispersion, Korngröße = 0,5 mm) vollflächig in
Schichtdicke bis 3 mm aufziehen; Oberfläche mittels
Traufel glätten, Trocknung abwarten
Menge: 450,000 m²
Zuordnung: 300000000

**01.02.0038 Feinspachtelung (2. Lage) und Schliff**
Zweite vollflächige Feinspachtelung mit derselben
Spachtelmasse in Schichtdicke = 1 mm; nach
Durchtrocknung plan schleifen (Korn 120-150) bis
Oberflächenqualität Q3 erreicht ist. Reinigung
staubfrei
Menge: 450,000 m²
Zuordnung: 300000000

**01.02.0039 Haftgrund Türleibungen (lackierte Bestandsflächen)**
Türleibungen (Bestandslack deckend, intakt) gründlich
reinigen, glänzende Bereiche matt anschleifen (K 180 -
220) und staubfrei abblasen. Anschließend einmaliger
haftvermittelnder Anstrich mit quarzgefülltem,
wasserverdünnbarem Universal-Acrylprimer (VOC = 30 g/L)
Menge: 25,000 m²
Zuordnung: 300000000

**01.02.0040 Spachtelung und Glättung Türleibungen**
Auf grundierten Türleibungen vollflächig standfeste
Egalisationsspachtelmasse auf Dispersionsbasis
(Korngröße = 0,5 mm, Schicht bis 2 mm) aufziehen;
Trocknung abwarten, anschließend zweite
Feinspachtellage = 1 mm auftragen und nach
Durchtrocknung plan schleifen (Korn 120 - 150) bis
Oberflächenqualität Q3 erreicht ist. Reinigung
staubfrei.
Menge: 125,000 m
Zuordnung: 300000000

#### 01.03 Tapezierarbeiten

*Hinweis*
Mit der im Leistungsverzeichnis beschriebenen
Papierwandbekleidung ist eine überstreichbare
Raufasertapete mit mittlerer Körnung gemeint, bestehend
aus mehreren Papierschichten mit eingearbeiteten,
strukturgebenden Holzfasern, für nachträgliche
Beschichtung geeignet.

**01.03.0001 Glatt-/Malervlies, vollflächig, Sitzungssaal OG 2, Aufzug**
Vollflächiges Aufbringen von rissüberdeckendem
Glattvlies/Malervlies.

Zweck: diffusionsoffene, glatte Oberfläche
Vorleistung: gereinigte, grundierte Untergründe, Decken
und Wandflächen
Folgeleistung: Anstrich

Arbeitshöhe der zu bearbeitenden oder zu bekleidenden
Fläche bis 3,5 m über der
Standfläche des hierfür erforderlichen Gerüstes.
Menge: 250,000 m2
Zuordnung: 300000000

**01.03.0002 Zulage Treppenhausdecken**
Zulage für die Ausführung vorbeschriebener Arbeiten an
Treppenhausdecken statt in Standard Nutzräumen.
Menge: 100,000 m2
Zuordnung: 300000000

**01.03.0003 Tapete Wand Papierwandbekl.**
StL-Nr. STLB-Bau 04/2026
Tapezieren der Wand, verputzt mit Untergrund
vorbehandelt, Kalkzement-Normalputzmörtel (GP),
Oberfläche geglättet, mit Papierwandbekleidung für
nachträgliche Behandlung DIN EN 234, nachträgliche
Behandlung wird gesondert vergütet, strukturiert,
mittel, auf Stoß, Arbeitshöhe der zu bearbeitenden oder
zu bekleidenden Fläche bis 3,5 m über der Standfläche
des hierfür erforderlichen Gerüstes.
Menge: 1650,000 m2
Zuordnung: 300000000

**01.03.0004 Tapete Leibung B 30 cm Papierwandbekl.**
StL-Nr. STLB-Bau 04/2026
Tapezieren der Leibung, verputzt mit Kalkzement-
Normalputzmörtel (GP), Oberfläche geglättet,

Breite Leibung '30'
cm, mit Papierwandbekleidung für nachträgliche
Behandlung DIN EN 234, nachträgliche Behandlung wird
gesondert vergütet, strukturiert, mittel, auf Stoß,
Arbeitshöhe der zu bearbeitenden oder zu bekleidenden
Fläche bis 3,5 m über der Standfläche des hierfür
erforderlichen Gerüstes.
Menge: 350,000 m
Zuordnung: 300000000

**01.03.0005 Tapete Wand Papierwandbekl.**
StL-Nr. STLB-Bau 04/2026
Tapezieren der Wand, aus Gipsplatten, vorh. Spachtelung
Qualitätsstufe Q2, mit Papierwandbekleidung für
nachträgliche Behandlung DIN EN 234, nachträgliche
Behandlung wird gesondert vergütet, strukturiert,
mittel, auf Stoß, Arbeitshöhe der zu bearbeitenden oder
zu bekleidenden Fläche bis 3,5 m über der Standfläche
des hierfür erforderlichen Gerüstes.
Menge: 1500,000 m2
Zuordnung: 300000000

**01.03.0006 Tapete Leibung B 30 cm Papierwandbekl.**
StL-Nr. STLB-Bau 04/2026
Tapezieren der Leibung, aus Gipsplatten, vorh.
Spachtelung Qualitätsstufe Q2,

Breite Leibung '30'
cm, mit Papierwandbekleidung für nachträgliche
Behandlung DIN EN 234, nachträgliche Behandlung wird
gesondert vergütet, strukturiert, mittel, auf Stoß,
Arbeitshöhe der zu bearbeitenden oder zu bekleidenden
Fläche bis 3,5 m über der Standfläche des hierfür
erforderlichen Gerüstes.
Menge: 350,000 m
Zuordnung: 300000000

**01.03.0007 Tapete Decke Papierwandbekl.**
StL-Nr. STLB-Bau 04/2026
Tapezieren der Decke, aus Gipsplatten, vorh.
Spachtelung Qualitätsstufe Q2, mit Papierwandbekleidung
für nachträgliche Behandlung DIN EN 234, nachträgliche
Behandlung wird gesondert vergütet, strukturiert,
mittel, auf Stoß, Arbeitshöhe der zu bearbeitenden oder
zu bekleidenden Fläche bis 3,5 m über der Standfläche
des hierfür erforderlichen Gerüstes.
Menge: 400,000 m2
Zuordnung: 300000000

**01.03.0008 Tapete Deckenschräge Papierwandbekl.**
StL-Nr. STLB-Bau 04/2026
Tapezieren der Deckenschräge, aus Gipsplatten, vorh.
Spachtelung Qualitätsstufe Q2, mit Papierwandbekleidung
für nachträgliche Behandlung DIN EN 234, nachträgliche
Behandlung wird gesondert vergütet, strukturiert,
mittel, auf Stoß, Arbeitshöhe der zu bearbeitenden oder
zu bekleidenden Fläche bis 3,5 m über der Standfläche
des hierfür erforderlichen Gerüstes.
Menge: 450,000 m2
Zuordnung: 300000000

**01.03.0009 Anpassen Papierwandbekl. Wand angrenz. Bauteil**
StL-Nr. STLB-Bau 04/2026
Anpassen der Wandbekleidung,
Papierwandbekleidung für nachträgliche Behandlung DIN
EN 234, auf Wand, an angrenzende Bauteile, Arbeitshöhe
der zu bearbeitenden oder zu bekleidenden Fläche bis
3,5 m über der Standfläche des hierfür erforderlichen
Gerüstes.
Menge: 1000,000 m
Zuordnung: 300000000

#### 01.04 Beschichtungen

*Hinweis*
WAND UND LAIBUNG

**01.04.0001 Erstbesch Wand Zellulosevlieswandbekl. Dispersionsfarbe-GBS Dispersion**
StL-Nr. STLB-Bau 04/2026
Erstbeschichtung an Wand, innen, Untergrund
Zellulosevlieswandbekleidung für nachträgliche
Behandlung,
Grundbeschichtung für Dispersionsfarbe, pigmentiert,
haftvermittelnd,
Schlussbeschichtung aus Dispersionsfarbe, matt DIN EN
13300, Glanzgrad G3, hellgetönt,
Nassabriebbeständigkeit R-Klasse 2 DIN EN 13300,
Arbeitshöhe der zu bearbeitenden oder zu bekleidenden
Fläche bis 3,5 m über der Standfläche des hierfür
erforderlichen Gerüstes.
Menge: 4200,000 m2
Zuordnung: 300000000

**01.04.0002 Erstbesch Wand Putz Dispersionsfarbe-GBS Dispersionsfarbe**
StL-Nr. STLB-Bau 04/2026
Erstbeschichtung an Wand, innen, Untergrund Putz, vorh.
Qualitätsstufe Oberfläche Q2, Zement-Normalputzmörtel
(GP),
Grundbeschichtung für Dispersionsfarbe, pigmentiert,
haftvermittelnd,
Schlussbeschichtung aus Dispersionsfarbe, matt DIN EN
13300, Glanzgrad G3, hellgetönt,
Nassabriebbeständigkeit R-Klasse 2 DIN EN 13300,
Arbeitshöhe der zu bearbeitenden oder zu bekleidenden
Fläche bis 3,5 m über der Standfläche des hierfür
erforderlichen Gerüstes.
Menge: 500,000 m2
Zuordnung: 300000000

**01.04.0003 Erstbesch Leibung Zellulosevlieswandbekl. B 30 cm Dispersionsfarbe-GBS**
StL-Nr. STLB-Bau 04/2026
Erstbeschichtung an Leibung, innen, Untergrund
Zellulosevlieswandbekleidung für nachträgliche
Behandlung,

Breite Leibung '30'
cm,
Grundbeschichtung für Dispersionsfarbe, pigmentiert,
haftvermittelnd,
Schlussbeschichtung aus Dispersionsfarbe, matt DIN EN
13300, Glanzgrad G3, hellgetönt,
Nassabriebbeständigkeit R-Klasse 2 DIN EN 13300,
Arbeitshöhe der zu bearbeitenden oder zu bekleidenden
Fläche bis 3,5 m über der Standfläche des hierfür
erforderlichen Gerüstes.
Menge: 600,000 m
Zuordnung: 300000000

**01.04.0004 Endbeschichtung Türleibungen Flur Dachgeschoss**
Auf gespachtelten und geschliffenen Türleibungen,
grundiert, Oberfläche entstauben.
Beschichtungssystem: 1× Zwischenbeschichtung und 1×
Schlussbeschichtung mit hochwertigem Acryl-/PU-
Dispersionslack.
Glanzgrad seidenmatt, Farbton / Weiss, hellgetönt nach
Vorgabe Bauherr.
Anschlüsse an Zargen, Bänder und Dichtprofile sauber
abkleben, nicht zu beschichtende Teile schützen.

alle erforderlichen Materialien, Abklebungen und
Kleinmittel sind mit einzurechnen.
Menge: 125,000 m
Zuordnung: 300000000

**01.04.0005 Überholungsbesch Wand Putz Dispersionsfarbe**
StL-Nr. STLB-Bau 04/2026
Überholungsbeschichtung an Wand, innen, Untergrund
Putz, vorh. Qualitätsstufe Oberfläche Q2, Zement-
Normalputzmörtel (GP),
Schlussbeschichtung aus Dispersionsfarbe, matt DIN EN
13300, Glanzgrad G3, hellgetönt, Arbeitshöhe der zu
bearbeitenden oder zu bekleidenden Fläche bis 3,5 m
über der Standfläche des hierfür erforderlichen
Gerüstes.
Menge: 100,000 m2
Zuordnung: 300000000

**01.04.0006 Überholungsbesch Wand Zellulosevlieswandbekl. Dispersionsfarbe**
StL-Nr. STLB-Bau 04/2026
Überholungsbeschichtung an Wand, innen, Untergrund
Zellulosevlieswandbekleidung für nachträgliche
Behandlung,
Schlussbeschichtung aus Dispersionsfarbe, matt DIN EN
13300, Glanzgrad G3, hellgetönt, Arbeitshöhe der zu
bearbeitenden oder zu bekleidenden Fläche bis 3,5 m
über der Standfläche des hierfür erforderlichen
Gerüstes.
Menge: 100,000 m2
Zuordnung: 300000000

**01.04.0007 Überholungsbeschichtung an Kellerwandflächen, innen, auf vorhandenem A**
Putzoberfläche uneben, einfache Oberflächenqualität,
vergleichbar Q1. Vorhandene Unebenheiten,
Strukturunterschiede, kleinere Fehlstellen und
Altputzunregelmäßigkeiten bleiben sichtbar und sind
nicht zu egalisieren.

Schlussbeschichtung mit Dispersionsfarbe, matt, DIN EN
13300, Glanzgrad G3, hellgetönt, deckend. NAK 2

Ausführung auf vorbereitetem Untergrund.
Untergrundvorbereitung und Grundierung werden gesondert
vergütet.

Arbeitshöhe bis 3,5 m über Standfläche.

Abrechnung nach beschichteter Wandfläche.
Menge: 250,000 m2
Zuordnung: 300000000

**01.04.0008 Zulage zur Überholungsbeschichtung von Kellerwandflächen für erschwert**
Zulage zur Überholungsbeschichtung von
Kellerwandflächen für erschwerte Ausführung im Bereich
vorhandener Aufputzinstallationen.

Vorhanden sind u. a. Leitungen, Kabel, Kabelkanäle,
Rohre, Schellen, Halterungen, Verteilerdosen,
Kleinbauteile und sonstige auf der Wand geführte
Installationen.

Die Zulage umfasst den erhöhten Aufwand für:

unterbrochene und schwer zugängliche Wandflächen,
Arbeiten an Kanten, Engstellen, hinter und zwischen
vorhandenen Installationen, soweit zugänglich,
sorgfältiges Abkleben nicht zu beschichtender Bauteile,
teilweises Überstreichen vorhandener
Aufputzinstallationen nach Vorgabe des AG,
erforderliche Nacharbeiten an Anschlüssen und
Übergängen.

Vorhandene Aufputzinstallationen und Kleinbauteile
werden bei der Mengenermittlung der Wandflächen nicht
abgezogen.

Abrechnung nach betroffener Wandfläche.
Menge: 100,000 m²
Zuordnung: 300000000

**01.04.0009 Überholungsbeschichtung an Leibungen bis 30cm von Türöffnungen und Dur**
Ausführung an seitlichen und oberen Leibungsflächen
einschließlich Innenkanten, Außenecken und Stirnflächen
der Durchgänge. ( bis 30cm )

Putzoberfläche uneben, einfache Oberflächenqualität,
vergleichbar Q1. Vorhandene Unebenheiten,
Strukturunterschiede, kleinere Fehlstellen und
Altputzunregelmäßigkeiten bleiben sichtbar und sind
nicht zu egalisieren.

Schlussbeschichtung mit Dispersionsfarbe, matt, DIN EN
13300, Glanzgrad G3, hellgetönt, deckend. NAK 2

Ausführung auf vorbereitetem Untergrund.
Untergrundvorbereitung und Grundierung werden gesondert
vergütet.

Abrechnung nach laufendem Meter Leibungsumfang,
gemessen entlang der Vorderkante der Öffnung.
Menge: 100,000 m
Zuordnung: 300000000

*Hinweis*
DECKE

**01.04.0010 Erstbesch Decke Putz Dispersionsfarbe-GBS Dispersionsfarbe**
StL-Nr. STLB-Bau 04/2026
Erstbeschichtung an Decke, innen, Untergrund Putz,
vorh. Qualitätsstufe Oberfläche Q2, gerieben,
Grundbeschichtung für Dispersionsfarbe, pigmentiert,
haftvermittelnd,
Schlussbeschichtung aus Dispersionsfarbe,
wasserbasiert, matt DIN EN 13300, Glanzgrad G3,
deckend, hellgetönt, Nassabriebbeständigkeit R-Klasse 2
DIN EN 13300, Arbeitshöhe der zu bearbeitenden oder zu
bekleidenden Fläche bis 3,5 m über der Standfläche des
hierfür erforderlichen Gerüstes.
Menge: 350,000 m2
Zuordnung: 300000000

**01.04.0011 Erstbesch Decke Zellulosevlieswandbekl. Dispersionsfarbe-GBS Dispersio**
StL-Nr. STLB-Bau 04/2026
Erstbeschichtung an Decke, innen, Untergrund
Zellulosevlieswandbekleidung für nachträgliche
Behandlung,
Grundbeschichtung für Dispersionsfarbe, pigmentiert,
haftvermittelnd,
Schlussbeschichtung aus Dispersionsfarbe,
wasserbasiert, matt DIN EN 13300, Glanzgrad G3,
deckend, hellgetönt, Nassabriebbeständigkeit R-Klasse 2
DIN EN 13300, Arbeitshöhe der zu bearbeitenden oder zu
bekleidenden Fläche bis 3,5 m über der Standfläche des
hierfür erforderlichen Gerüstes.
Menge: 1650,000 m2
Zuordnung: 300000000

**01.04.0012 Erstbesch Decke Gipsplatte Dispersionsfarbe-GBS Dispersionsfarbe**
StL-Nr. STLB-Bau 04/2026
Erstbeschichtung an Decke, innen, Untergrund
Gipsplatten, vorh. Qualitätsstufe Oberfläche Q2,
gelocht,
Grundbeschichtung für Dispersionsfarbe, pigmentiert,
haftvermittelnd,
Schlussbeschichtung aus Dispersionsfarbe,
wasserbasiert, matt DIN EN 13300, Glanzgrad G3,
deckend, hellgetönt, Nassabriebbeständigkeit R-Klasse 2
DIN EN 13300, Arbeitshöhe der zu bearbeitenden oder zu
bekleidenden Fläche bis 3,5 m über der Standfläche des
hierfür erforderlichen Gerüstes.
Menge: 100,000 m2
Zuordnung: 300000000

**01.04.0013 Überholungsbesch Decke Putz Dispersionsfarbe**
StL-Nr. STLB-Bau 04/2026
Überholungsbeschichtung an Decke, innen, Untergrund
Putz, vorh. Qualitätsstufe Oberfläche Q2, Kalkzement-
Normalputzmörtel (GP),
Schlussbeschichtung aus Dispersionsfarbe,
wasserbasiert, matt DIN EN 13300, Glanzgrad G3,
deckend, hellgetönt, Arbeitshöhe der zu bearbeitenden
oder zu bekleidenden Fläche bis 3,5 m über der
Standfläche des hierfür erforderlichen Gerüstes.
Menge: 500,000 m2
Zuordnung: 300000000

*Hinweis*
TREPPEN

**01.04.0014 Dispersionsbeschichtung, Treppen, NAK2**
Neue Q2 gespachtelte Treppenuntersichten und
Treppenwangen im Bereich der Treppenhausaufstockung,
innen, mit Dispersionsfarbe deckend beschichten,
einschließlich erforderlicher Grundierung sowie
Zwischen- und Schlussbeschichtung.
Nassabriebklasse 2
Farbton: weiß/hellgetönt nach Angabe des Auftraggebers.
Menge: 50,000 m2
Zuordnung: 300000000

**01.04.0015 Reparatur- und Wiederholungsanstrich im Bestandstreppenhaus**
alle Flächen im Bestandstreppenhaus, vorhandene
tragfähige Altbeschichtung, nach örtlicher Ausbesserung
und vorbereitender Untergrundbehandlung mit
Dispersionsfarbe überarbeiten, einschließlich
erforderlicher Grundierung im Bereich der
Ausbesserungsstellen sowie deckendem
Wiederholungsanstrich.
NAK 2
Farbton: Bestand weisss / hellgetönt

Wände, Treppenuntersichten, Podestuntersichten,
Unterzüge, Wangenflächen, Fensterlaibungen
Menge: 50,000 m2
Zuordnung: 300000000

*Hinweis*
AUSSENBEREICH

**01.04.0016 Erstbeschichtung an Außenwandfläche,**
Erstbeschichtung an Außenwandfläche,
Untergrund zementärer Abdichtungsputz, neu
Erstbeschichtung an Außenwandfläche,
Untergrund: zementgebundener Egalisier- und
Abdichtungsputz Remmers WP DS Levell,
Oberfläche: abgerieben,
Grundbeschichtung: pigmentiert, haftvermittelnd,
systemkompatibel,
Schlussbeschichtung: Fassadenfarbe, wetterbeständig,
diffusionsoffen, Glanzgrad G3, Nassabriebbeständigkeit
R-Klasse 2 nach DIN EN 13300, Arbeitshöhe der zu
bearbeitenden Fläche: bis 2,50 m unter Gelände

Ort: Kelleraußenwand neue Rollstuhlfahrerrampe
Menge: 50,000 m2
Zuordnung: 300000000

#### 01.05 Lackierarbeiten

*Hinweis*
TÜREN UND ZARGEN

**01.05.0001 Endbeschichtung auf werkseitig vorgrundierten Metalltüren/Stahlzargen**
Untergrund Metall, werkseitig grundiert.

Beschädigungen der werkseitigen Grundierung infolge
Transport, Lagerung oder Montage sind vor der
Endbeschichtung örtlich auszubessern und
korrosionsschutzgerecht nachzugrundieren. Die
Nachgrundierung ist in den Einheitspreis
einzukalkulieren.

Vorhandene Grundierung auf Tragfähigkeit, Haftung,
Verschmutzung, Beschädigungen und Verträglichkeit mit
dem vorgesehenen Beschichtungssystem prüfen. Untergrund
reinigen, anschleifen, Fehlstellen und beschädigte
Grundierungsbereiche fachgerecht nachgrundieren.

Deckende Zwischen- und Schlussbeschichtung herstellen,
Farbton nach Bemusterung/Angabe AG, Glanzgrad nach
Angabe, Beschichtungssystem geeignet für werkseitig
grundierte Metallbauteile im Innenbereich.

Beschichtungssystem einschließlich ggf. erforderlicher
Haft- oder Korrosionsschutzgrundierung auf vorhandene
Werksgrundierung abstimmen. Verarbeitung nach
Herstellervorgaben.

Beschläge, Dichtungen, Glasflächen und angrenzende
Bauteile schützen.

Einschließlich Lieferung aller Materialien,
Schutzmaßnahmen und Nebenleistungen.
Menge: 20,000 St
Zuordnung: 300000000

**01.05.0002 Metallbautüren Bestand überarbeiten**
Metalltüren einschließlich Zargen, Bestand,
Beschichtung überarbeiten; Flächen reinigen, tragfähige
Altbeschichtung anschleifen, schadhafte
Altbeschichtungen entfernen, Fehlstellen vorbereiten,
blanke Metallstellen grundieren, anschließend deckend
beschichten, einschließlich Zwischen- und
Schlussbeschichtung.
Menge: 8,000 St
Zuordnung: 300000000

**01.05.0003 Umfassungszarge Bestand aus Stahl, 2-mal mit Acrylspachtelmasse spacht**
Umfassungszarge aus Stahl, bis 1,25m x 2.135m
Öffnungsgrösse, Wandstärke bis 0,365m, 2-mal mit
Acrylspachtelmasse, spachteln,
Spachtelfläche bis 30 % der Gesamtfläche in nicht
zusammenhängenden Teilflächen,

Arbeitshöhe der zu bearbeitenden oder zu bekleidenden
Fläche bis 2,5 m über OKFF
Menge: 8,000 St
Zuordnung: 300000000

*Hinweis*
GELÄNDER UND HANDLÄUFE

**01.05.0004 Lackierung, Stahlgeländer, Handlauf, Füllstab, grundiert**
Lackierung Stahlgeländer im Innenbereich einschl.
Pfosten, Halter, Rahmen, Füllung und Stahlhandlauf.

Vorleistung: Stahl,
Oberfläche der Stahlteile:
Ausführung beschichtungsfertig für Folgegewerk (Maler)
Inkl. Entfetten, Entfernen von Zunder, Schleifen der
Schweißnähte, Brechen scharfer Kanten
Ohne Grundierung und Deckbeschichtung

Handlauf: Flach- oder Rundstabstahl
Füllung: Flach- oder Rundstabstahl
Geländerhöhe: bis 1,25 m
Menge: 100,000 m
Zuordnung: 300000000

**01.05.0005 Treppengeländer Bestand überarbeiten**
Treppengeländer aus Metall, Bestand, Beschichtung
überarbeiten; reinigen, tragfähige Altbeschichtung
anschleifen, schadhafte Altbeschichtungen entfernen,
Fehlstellen vorbereiten, blanke Metallstellen
grundieren, anschließend deckend beschichten,
einschließlich Zwischen- und Schlussbeschichtung.
Menge: 100,000 m
Zuordnung: 300000000

**01.05.0006 Beschichtung Aufzugtür Stahl,**
Beschichtung Aufzugtür Stahl, incl. Prüfung des
Untergrundes
Altbeschichtung unbekannt Reinigung, geeigneter
Haftgrund für Altbeschichtung, Decklack seidenmatt,
weiß, zweimaliger Auftrag.

KG, OG 2, DG
Menge: 10,000 m2
Zuordnung: 300000000

**01.05.0007 Heizleitungen aus Kupfer 20mm beschichten**
Heizleitungen aus Kupfer 20mm, sichtbar verlegt,
reinigen, entfetten, anschleifen, mit geeignetem
Haftgrund vorbehandeln und deckend beschichten,
einschließlich Zwischen- und Schlussbeschichtung.
Menge: 100,000 m
Zuordnung: 300000000

**01.05.0008 Nachlackieren Holzfußleisten,**
Holzfußleisten Bestand Reinigung, Anschleifen,
zweimaliger Deckanstrich mit Lackfarbe, seidenmatt,
nach Vorgabe AG.
Menge: 500,000 m
Zuordnung: 300000000

*Hinweis*
Lasur Bestandsfenster Holz

l
Fensterversiegelung darf nicht überstrichen werden;
Glas + Versiegelung sind sorgfältig abzukleben.
l
Gerüste, Kleinmaterial, Reinigung, Entsorgung,
Arbeitsproben und Schichtdickennachweis gelten als
Nebenleistungen und sind in den Einheitspreisen
enthalten
l
Farbtonabstimmung erfolgt durch eine Musterfläche bzw.
ein Musterfenster; Freigabe durch den Auftraggeber.

**01.05.0009 Glas, Dichtfugen, Beschläge und angrenzende Bauteile staub- und farbdi**
Fensterflügel öffnen; sämtliche nicht zu beschichtenden
Flächen abdecken bzw. mit geeigneten Abklebebändern
abkleben. Schutz nach Abschluss der Arbeiten entfernen
und ordnungsgemäß entsorgen. Nebenarbeiten wie
Demontage und Wiedermontage der Beschläge/Griffe sind
enthalten.
Menge: 100,000 m²
Zuordnung: 300000000

**01.05.0010 Lose Lasur restlos entfernen, übrige Flächen Korn 120 150 schleifen.**
Nicht tragfähige Lasuranteile vollständig abstoßen oder
abschleifen; verbleibende Beschichtungen gleichmäßig
anschleifen, Oberflächen staubfrei reinigen.
Anfallender Schleifstaub und Altmaterial fachgerecht
entsorgen.

Einheit: m² fertige Sichtfläche
Menge: 100,000 m²
Zuordnung: 300000000

**01.05.0011 Schadstellen ausstemmen und mit zweikomponentigem Epoxidharz-Spachtel**
Holzdefekte > 2 mm Tiefe bis tragfähigen Untergrund
ausstemmen, auftrocknen lassen; anschließend mit 2-K-
Epoxidharz-Reparaturspachtel (lösemittelarm, standfest,
innen zugelassen, oder gleichwertig) bis
Oberflächenniveau ausfüllen und nachhärten lassen;
Zwischenschliff.

Einheit: m² 10% der Gesamtfläche der Rahmen und Flügel
Menge: 100,000 m²
Zuordnung: 300000000

**01.05.0012 Durchschliff- und Spachtelstellen lokal grundieren mit tropffreier Alk**
Offenliegende Holz- bzw. Spachtelstellen einmal
lasierend grundieren mit einer tropffreien,
feuchtigkeitsregulierenden Alkydharz-Gel-Lasur,
seidenglänzend, aromatenfrei, VOC-konform nach DIN EN
927-1, Farbton Mahagoni dunkel angepasst an das
Bestandsmuster (oder gleichwertig).
Menge: 100,000 m²
Zuordnung: 300000000

**01.05.0013 Zweifacher Lasuranstrich mit wasserbasierter Dickschicht-Lasur, seiden**
Alle innenliegenden Mahagoni-Holzflächen (Rahmen und
Flügel) zweifach beschichten mit einer wasserbasierten,
thixotropen Dickschicht-Lasur, High-Solid,
feuchtigkeitsregulierend, blockfest, UV-stabilisiert,
VOC-konform und geeignet für die Renovierung
maßhaltiger Holzfenster nach DIN EN 927-6 (oder
gleichwertig).

Zwischenschliff nach erstem Auftrag; Trocknungszeiten
gemäß Herstellerangabe einhalten.

Farbton: dunkelbraun Mahagoni, abgestimmt auf
Bestandslasur.
Menge: 100,000 m²
Zuordnung: 300000000

*Hinweis*
LACK BESTANDSFENSTER

*Hinweis*
Im Fensterkitt wurden keine Asbestfasern nachgewiesen.

Hinweis zur Abrechnung Holzfenster

Die Abrechnung der Überholungsbeschichtung an
Holzfenstern erfolgt nach m² beschichteter
Fensterfläche.

Die Fensteransichtsfläche wird aus Breite × Höhe des
Fensterelementes ermittelt, gemessen über die
umlaufenden Außenkanten des Blendrahmens.

Bei beidseitiger Beschichtung, innen und außen, wird
die Fensteransichtsfläche je beschichtete Seite
angesetzt.

Bei Fenstern mit einer angegebenen Größe von ca. 1,25 ×
2,00 m beträgt die Fensteransichtsfläche ca. 2,50 m² je
Seite. Für die Beschichtung innen und außen ergibt sich
somit eine Abrechnungsfläche von ca. 5,00 m² je
Fenster.

Rahmen, Flügel, Kämpfer, Sprossen, Falze, Kanten,
Glasanschlüsse sowie das Abkleben und Schützen von
Glasflächen, Dichtstofffugen, Dichtungen, Beschlägen
und angrenzenden Bauteilen sind in den Einheitspreis
einzukalkulieren und werden nicht gesondert
abgerechnet.

**01.05.0014 Überholungsbeschichtung an Holzfenstern, innen und außen, deckend weiß**
Überholungsbeschichtung an Holzfenstern, innen und
außen, deckend weiß.
Holzfenster, Baujahr ca. Ende 1990er / Anfang 2000er
Jahre, Fenstermaß ca. 1,25 × 2,00 m, Zweischeiben-
Isolierverglasung,
4 Flügel, Kämpfer, glasteilende konstruktive Sprossen,
elastisch versiegelte Glasanschlüsse.

Aufteilung: unten 2 Flügel, je 3 Glasfelder mit 2
Sprossen; oben 2 Flügel, je 2 Glasfelder mit 1 Sprosse.
Altbeschichtung weiß, dünnschichtig, Holzstruktur
stellenweise sichtbar.

Untergrund reinigen, tragfähige Altbeschichtung
anschleifen, lose und nicht tragfähige
Beschichtungsteile im üblichen Umfang entfernen,
kleinere Fehlstellen ausbessern, rohe Holzstellen
grundieren.

Zwischen- und Schlussbeschichtung mit
wasserverdünnbarem Acrylharzlack, PU-verstärkt,
seidenglänzend, für maßhaltige Holzbauteile innen und
außen geeignet, deckend weiß. Systemaufbau nach
Herstellervorgabe.

Glas, Dichtstofffugen, Dichtungen, Beschläge und
angrenzende Bauteile schützen. Dichtstofffugen nicht
beschädigen.
Einschließlich Lieferung aller Materialien,
Schutzmaßnahmen und Nebenleistungen.
Menge: 20,000 m²
Zuordnung: 300000000

**01.05.0015 Alt-Kitt NICHT schadstoffbelastet ausbauen und entsorgen.**
Vorhandenen Fensterkitt aus Glasfalzen in Teilflächen
bis max. 50 % des Umfangs sorgfältig ausstemmen und
entfernen.

Glasleisten, Sprossen, Rahmenprofile sowie angrenzende
Bauteile schonend behandeln; Beschädigungen sind zu
vermeiden. Lose Bestandteile, Rückstände und Staub
aufnehmen und entfernen.

Ausbaugut sammeln, laden, transportieren und einer
ordnungsgemäßen Entsorgung zuführen. Einschließlich
aller hierfür erforderlichen Nebenleistungen, Schutz-
und Reinigungsmaßnahmen.

Schadstoffgutachten liegt vor; Schadstoffe und Asbest
wurden nicht nachgewiesen.
Menge: 120,000 m
Zuordnung: 300000000

**01.05.0016 Fensterkitt fachgerecht erneuern.**
Liefern und fachgerechtes Einbringen neuen Fensterkitts
in die zuvor ausgebauten Glasfalze.
Ausführung: gleichmäßige, hohlraumfreie Kittfase, dicht
an Glas und Holz anliegend.
Material: Öl- oder Kunstharzkitt, geeignet für
Holzfenster im Außenbereich, überstreichbar, UV- und
witterungsbeständig.
Oberflächen nach Aushärtung ggf. nachbearbeiten,
Kittfase sauber glätten.
Glasleisten und angrenzende Bauteile schonend
behandeln, Beschädigungen vermeiden.
Alle erforderlichen Hilfs- und Befestigungsmittel sind
in den Einheitspreis einzurechnen.
Menge: 120,000 m
Zuordnung: 300000000

**01.05.0017 Überholungsbeschichtung an Holz-Einfachfenstern, innen und außen, deck**
Einfach verglaste Holzfenster, 4 bewegliche Drehflügel,
Kämpfer, glasteilende konstruktive Sprossen, vorhandene
Kittfugen/Glasversiegelungen.

Aufteilung: unten 2 Flügel, je 3 Glasfelder mit 2
Sprossen; oben 2 Flügel, je 2 Glasfelder mit 1 Sprosse.
Art vorhandener Kittfugen/Glasversiegelungen nicht
abschließend bestimmt. Schadstoffe wurden gemäß
vorliegendem Schadstoffgutachten nicht nachgewiesen.

Altbeschichtung weiß, Art der Altbeschichtung
unbekannt.

Untergrund reinigen, tragfähige Altbeschichtung
anschleifen, lose und nicht tragfähige
Beschichtungsteile im üblichen Umfang entfernen,
kleinere Fehlstellen ausbessern, rohe Holzstellen
grundieren.

Zwischen- und Schlussbeschichtung mit
wasserverdünnbarem Acrylharzlack, PU-verstärkt,
seidenglänzend, für maßhaltige Holzbauteile innen und
außen geeignet, deckend weiß. Systemaufbau nach
Herstellervorgabe, abgestimmt auf Altbeschichtung,
Holzuntergrund und vorhandene
Kittfugen/Glasversiegelungen.

Glas, Kittfugen/Glasversiegelungen, Beschläge und
angrenzende Bauteile schützen.
Kittfugen/Glasversiegelungen nicht beschädigen.
Schadhafte, lose oder fehlende
Kittfugen/Glasversiegelungen sind nicht Bestandteil
dieser Position.

Einschließlich Lieferung aller Materialien,
Schutzmaßnahmen und Nebenleistungen.
Menge: 60,000 m²
Zuordnung: 300000000

**01.05.0018 Zulage größere Fehlstellen Holzfenster**
Größere Fehlstellen, Ausbrüche, offene Holzfugen oder
Schadstellen an Holzfenstern über den üblichen Umfang
der Untergrundvorbereitung hinaus ausbessern.
Lose Bestandteile entfernen, Schadstellen reinigen,
Kanten anschleifen, Untergrund vorbereiten, geeignete
Reparatur- bzw. Spachtelmasse für Holzbauteile
einbringen, nach Trocknung schleifen und
beschichtungsfähig herstellen.
Ausführung nur nach vorheriger Abstimmung mit der
Bauleitung.

brechnung nach m2 Sichtfläche
Menge: 30,000 m²
Zuordnung: 300000000

*Hinweis*
BESTANDSFENSTER AUS EG und OG 1

**01.05.0019 Überholungsbeschichtung an Holzfenstern, innen und außen, deckend weiß**
Überholungsbeschichtung an Holzfenstern, innen und
außen, deckend weiß.
Holzfenster, Baujahr ca. Ende 1990er / Anfang 2000er
Jahre, Fenstermaß ca. 1,25 × 2,00 m, Zweischeiben-
Isolierverglasung,
4 Flügel, Kämpfer, glasteilende konstruktive Sprossen,
elastisch versiegelte Glasanschlüsse.

Aufteilung: unten 2 Flügel, je 3 Glasfelder mit 2
Sprossen; oben 2 Flügel, je 2 Glasfelder mit 1 Sprosse.
Altbeschichtung weiß, dünnschichtig, Holzstruktur
stellenweise sichtbar.

Untergrund reinigen, tragfähige Altbeschichtung
anschleifen, lose und nicht tragfähige
Beschichtungsteile im üblichen Umfang entfernen,
kleinere Fehlstellen ausbessern, rohe Holzstellen
grundieren.

Zwischen- und Schlussbeschichtung mit
wasserverdünnbarem Acrylharzlack, PU-verstärkt,
seidenglänzend, für maßhaltige Holzbauteile innen und
außen geeignet, deckend weiß. Systemaufbau nach
Herstellervorgabe.

Glas, Dichtstofffugen, Dichtungen, Beschläge und
angrenzende Bauteile schützen. Dichtstofffugen nicht
beschädigen.
Einschließlich Lieferung aller Materialien,
Schutzmaßnahmen und Nebenleistungen.
Menge: 20,000 m²
Zuordnung: 300000000

**01.05.0020 Alt-Kitt NICHT schadstoffbelastet ausbauen und entsorgen.**
Vorhandenen Fensterkitt aus Glasfalzen in Teilflächen
bis max. 50 % des Umfangs sorgfältig ausstemmen und
entfernen.

Glasleisten, Sprossen, Rahmenprofile sowie angrenzende
Bauteile schonend behandeln; Beschädigungen sind zu
vermeiden. Lose Bestandteile, Rückstände und Staub
aufnehmen und entfernen.

Ausbaugut sammeln, laden, transportieren und einer
ordnungsgemäßen Entsorgung zuführen. Einschließlich
aller hierfür erforderlichen Nebenleistungen, Schutz-
und Reinigungsmaßnahmen.

Schadstoffgutachten liegt vor; Schadstoffe und Asbest
wurden nicht nachgewiesen.
Menge: 480,000 m
Zuordnung: 300000000

**01.05.0021 Fensterkitt fachgerecht erneuern.**
Liefern und fachgerechtes Einbringen neuen Fensterkitts
in die zuvor ausgebauten Glasfalze.
Ausführung: gleichmäßige, hohlraumfreie Kittfase, dicht
an Glas und Holz anliegend.
Material: Öl- oder Kunstharzkitt, geeignet für
Holzfenster im Außenbereich, überstreichbar, UV- und
witterungsbeständig.
Oberflächen nach Aushärtung ggf. nachbearbeiten,
Kittfase sauber glätten.
Glasleisten und angrenzende Bauteile schonend
behandeln, Beschädigungen vermeiden.
Alle erforderlichen Hilfs- und Befestigungsmittel sind
in den Einheitspreis einzurechnen.
Menge: 480,000 m
Zuordnung: 300000000

**01.05.0022 Überholungsbeschichtung an Holz-Einfachfenstern, innen und außen, deck**
Einfach verglaste Holzfenster, 4 bewegliche Drehflügel,
Kämpfer, glasteilende konstruktive Sprossen, vorhandene
Kittfugen/Glasversiegelungen.

Aufteilung OG 1: unten 2 Flügel, je 3 Glasfelder mit 2
Sprossen; oben 2 Flügel, je 2 Glasfelder mit 1 Sprosse.
Aufteilung EG: unten 2 Flügel, je 4 Glasfelder mit 3
Sprossen; oben 2 Flügel, je 2 Glasfelder mit 1 Sprosse.
Art vorhandener Kittfugen/Glasversiegelungen nicht
abschließend bestimmt. Schadstoffe wurden gemäß
vorliegendem Schadstoffgutachten nicht nachgewiesen.

Altbeschichtung weiß, Art der Altbeschichtung
unbekannt.

Untergrund reinigen, tragfähige Altbeschichtung
anschleifen, lose und nicht tragfähige
Beschichtungsteile im üblichen Umfang entfernen,
kleinere Fehlstellen ausbessern, rohe Holzstellen
grundieren.

Zwischen- und Schlussbeschichtung mit
wasserverdünnbarem Acrylharzlack, PU-verstärkt,
seidenglänzend, für maßhaltige Holzbauteile innen und
außen geeignet, deckend weiß. Systemaufbau nach
Herstellervorgabe, abgestimmt auf Altbeschichtung,
Holzuntergrund und vorhandene
Kittfugen/Glasversiegelungen.

Glas, Kittfugen/Glasversiegelungen, Beschläge und
angrenzende Bauteile schützen.
Kittfugen/Glasversiegelungen nicht beschädigen.
Schadhafte, lose oder fehlende
Kittfugen/Glasversiegelungen sind nicht Bestandteil
dieser Position.

Einschließlich Lieferung aller Materialien,
Schutzmaßnahmen und Nebenleistungen.
Menge: 200,000 m²
Zuordnung: 300000000

**01.05.0023 Zulage größere Fehlstellen Holzfenster**
Größere Fehlstellen, Ausbrüche, offene Holzfugen oder
Schadstellen an Holzfenstern über den üblichen Umfang
der Untergrundvorbereitung hinaus ausbessern.
Lose Bestandteile entfernen, Schadstellen reinigen,
Kanten anschleifen, Untergrund vorbereiten, geeignete
Reparatur- bzw. Spachtelmasse für Holzbauteile
einbringen, nach Trocknung schleifen und
beschichtungsfähig herstellen.
Ausführung nur nach vorheriger Abstimmung mit der
Bauleitung.

brechnung nach m2 Sichtfläche
Menge: 100,000 m²
Zuordnung: 300000000

#### 01.06 Zusätzliche Leistungen, Sonstiges

**01.06.0001 Anschlussfuge abdichten Wand elast.DichtstoffAcrylatdispersion PE gesc**
StL-Nr. STLB-Bau 04/2025
Anschlussfuge abdichten zwischen Wand aus Putz, Gips-
Putzmörtel, und Holzwerkstoff, innen, mit elastischem
Dichtstoff, Basis Acrylatdispersion, transparent,
Verhältnis Fugenbreite zu Dichtstofftiefe 1:1,
Fugenflanken neu ausbilden, einschl. systemgebundenem
Primer und Hinterfüllmaterial, PE, nicht
wassersaugend/geschlossenzellig.
Menge: 7000,000 m
Zuordnung: 300000000

**01.06.0002 Treppenanschlussfuge**
Trennfuge zwischen Podest- und Treppenlaufuntersicht
aus dauerelastischem Material.

Leistungsbestandteile
l
Auffüttern der Bewegungsfuge mit Fugenfüllband
l
Kantenprofile an Treppenlauf-/Podestkante samt
Verspachtelung
l
Dauerelastischer Dichtstoff
l
Zweck: Herstellen einer dekorativen Treppenuntersicht
l
Material: auf Acrylbasis, überstreichbar
l
Fuge: zulässige Gesamtverformung (ZGV) 25 %
l
Fugenbreite: 10-25 mm
Menge: 10,000 m
Zuordnung: 300000000

**01.06.0003 Höhenzulage Wandbeschichtungen**
Höhenzulage zu Wandbeschichtungen für die Ausführung
von Wandflächen oberhalb H= 3,50 m (entsprechend
Arbeitsgerüstebene über 2,00 m).

Leistungsbestandteile
l
Zulage Mehraufwand Arbeitshöhe
l
Herstellen des Höhenzugangs (Gerüst, Rollgerüst,
Leiter, ect.)
Menge: 500,000 m2
Zuordnung: 300000000

**01.06.0004 Höhenzulage Deckenbeschichtungen**
Höhenzulage zu Deckenbeschichtungen für die Ausführung
von Deckenflächen oberhalb H= 3,50 m (entsprechend
Arbeitsgerüstebene über 2,00 m).

Leistungsbestandteile
l
Zulage Mehraufwand Arbeitshöhe
l
Herstellen des Höhenzugangs (Gerüst, Rollgerüst,
Leiter, ect.)
Menge: 100,000 m2
Zuordnung: 300000000

#### 01.07 Beschichtungsarbeiten Boden

**01.07.0001 Staubbindender Anstrich auf Estrichböden**
Bestandsestrichböden in Keller-, Neben- und
Technikflächen reinigen, lose und nicht tragfähige
Bestandteile entfernen, saugende bzw. sandende
Oberflächen vorbereiten und grundieren, anschliessend
staubindenden Ansrich / Bodenbeschichtung aufbringen

Alle erforderlichen Materialien liefern und verarbeiten
Menge: 50,000 m2
Zuordnung: 300000000

**01.07.0002 Elektrostatisch ableitfähige Beschichtung auf Bestandsestrichböden in**
Bestandsestrichböden in Technikräumen vorbereiten,
reinigen, lose und nicht tragfähige Bestandteile
entfernen, Untergrund systemgerecht grundieren und mit
elektrostatisch ableitfähiger Bodenbeschichtung
versehen, einschließlich aller systembedingten
Schichten, leitfähiger Komponenten und erforderlicher
Anschlüsse an Erdungspunkte.
Elektrische Ableitfähigkeit nach Systemanforderung
nachweisen.
Alle erforderlichen Materialien liefern und
verarbeiten.
Menge: 50,000 m2
Zuordnung: 300000000

**01.07.0003 Erstbesch Boden antistatisch Beton EP-GBS Epoxidharz EP**
StL-Nr. STLB-Bau 04/2026
Erstbeschichtung an Boden, innen, Anwendungsbereich
Wohn-/Verwaltungsbau, begehbar, antistatisch,
Bewertungsgruppe Rutschgefahr R 10 ASR A1.5,
Untergrund Beton,
Grundbeschichtung für Epoxidharz, lösemittelbasiert,
haftvermittelnd und verfestigend, Zwischenbeschichtung
aus Epoxidharz, lösemittelfrei, gefüllt,
Schlussbeschichtung aus Epoxidharz, lösemittelfrei,
deckend, sattgetönt.
Menge: 20,000 m2
Zuordnung: 300000000

**01.07.0004 Sockel, 2K-Epoxidharzbeschichtung, H=15cm**
Sockelbeschichtung an aufgehenden Bauteilen, mit 2K-
Epoxidharzbeschichtung wie Fläche, auf mineralischem
Untergrund, oberseitig waagerecht abgesetzt.

Leistungsbestandteile
l
Untergrundvorbereitung Anschliff
l
Grundierung, 2K-Epoxidharz
l
Beschichtung
l
Deckversiegelung, pigmentiert, 2K-Epoxidharz
l
Höhe: bis 15 cm
Menge: 100,000 m
Zuordnung: 300000000

*Hinweis*
AUFZUGSUNTERFAHRT

**01.07.0005 Aufzugsunterfahrt ölbeständig beschichten**
Wand und Bodenflächen der Aufzugsunterfahrt
einschließlich vorhandener Hohlkehlen mit ölbeständiger
Beschichtung versehen, systemgerechter mehrlagiger
Aufbau einschließlich Grundierung, Zwischen- und
Schlussbeschichtung, alle erforderlichen Materialien
liefern und verarbeiten.
Menge: 12,000 m2
Zuordnung: 300000000

#### 01.08 Stundenlohnarbeiten

*Hinweis*
Stundenlöhne enthalten die Zulagen für Feiertags-,
Samstags- und Sonntagsarbeit sowie für Überstunden.

Mit den Stundenlöhnen sind im Weiteren Fahrkosten,
Aufwendungen für Verpflegung, Übernachtung sowie
Kleinmaterialien, Einsatz von Kleinmaschinen und
Verbrauchsmaterialien usw. abgegolten.

Ein Anspruch auf Ableistung der nachstehend genannten
Stunden besteht generell nicht.

Ein Vergütungsanspruch für Zeitaufwendungen entsteht
nur, wenn die voraussichtlich benötigten Aufwendungen
vor Arbeitsausführung von der Bauleitung
bestätigt/beauftragt wurden.

Für einfache Tätigkeiten, wie Transport, Reinigung,
Stemm- und Abbrucharbeiten etc., gelangen grundsätzlich
nur die Stundensätze für Bauhelfer zur Abrechnung.

Die vom AN angegebenen Stundensätze werden als
Grundlage wechselseitiger Zeitaufwandsverrechnung
zwischen AN und AG herangezogen.

**01.08.0001 Stundensatz: Fachwerker**
Stundensatz für Leistungen, welche nicht in den
Positionen erfasst sind und nur auf ausdrückliche
Anweisung der Bauleitung gegen Nachweis zur Ausführung
kommen.

Fachwerker
Menge: 5,000 h
Zuordnung: 300000000

**01.08.0002 Stundensatz: Helfer**
Stundensatz für Leistungen, welche nicht in den
Positionen erfasst sind und nur auf ausdrückliche
Anweisung der Bauleitung gegen Nachweis zur Ausführung
kommen.

Helfer
Menge: 5,000 h
Zuordnung: 300000000
